# BIB_Kloster_Waldsassen
Angebotsaufforderung (GAEB DA XML 3.3, DA83)
Projekt: 2023-24
Währung: EUR
Vergabeart: Öffentliche Ausschreibung
Eröffnung: 11.10.2024 09:51:00
Ausführungsbeginn: 11.10.2024
Ausführungsende: 10.11.2024
Erstellt mit: GXML Toolbox V3.3 R20220330, ORCA AVA 27 27.00.00, 26.03.2026

## Beschreibung der Maßnahme
Beschreibung der Maßnahme
Die Zisterzienserinnen Abtei Waldsassen plant die Generalsanierung und Neuausrichtung der Stiftbibliothek Waldsassen. Im Rahmen der Sanierung soll für eine verbesserte Präsentation der historischen Bibliothek und des lebendigen Klosters ein sog. "Dritter Ort" mit teils interaktiven Ausstellungsbereichen und einer multimedialen Präsentation geschaffen werden.

Die Herstellung der Barrierefreiheit sowie Verbesserungen für den Brandschutz sollen dabei ebenso erreicht werden.

Die Stiftsbibliothek war - neben dem Klostergarten - im 18. Jahrhundert das repräsentative Aushängeschild für die Größe und Bedeutung der barocken Abtei. Sie ist mit ihrer vollständig erhaltenen Ausstattung (Stuck, Malerei, Holzbildhauerei) einzigartig und bildet bis heute, zusammen mit der Stiftsbasilika, die wichtigste kulturelle Sehenswürdigkeit in Waldsassen und hat entsprechend viele Besucher.

Bislang noch unsaniert, sind umfangreiche Maßnahmen zur Restaurierung der Raumhülle, der Ausmalung und der hölzernen Ausstattung sowie für die notwendige technische Ausrüstung, den Brandschutz und die Barrierefreiheit zur langfristigen Erhaltung dieses Baudenkmals erforderlich.

Im Grundsatz handelt es sich um eine Modernisierung und behutsame Sanierung des Bestehenden.
Folgende Maßnahmen sind dabei vorgesehen:

Erdgeschoss:
- Neue Zugangssituation zur Bibliothek (Besucherlenkung)
- Verbesserung der Nutzbarkeit der Aula hinsichtlich, Akustik, Schallschutz, Beleuchtung, Sonnenschutz, Medientechnik

1. Obergeschoss:
- Schaffen einer Ausstellung für den "Dritten Ort"
- Schaffen eines barrierefreien Zugangs zur Bibliothek
Ziel ist es allen Besuchern die Möglichkeit zu geben, den Bibliothekssaal barrierefrei zu erreichen.
- Errichtung eines barrierefreien WCs im OG
- Schaffen eines zweiten baulichen Rettungswegs aus der Bibliothek
- Behutsame, denkmalgerechte Instandsetzung der Innenraumschale

Fenster Aula EG: Sanierung, fachgerechte Instandsetzung

Fenster Bibliothek OG: Die Originalverglasung wird ausgebaut und durch eine UV-/IR-Schutzverglasung als Einfachglas/ Bleiverglasung ersetzt.

Alle geplanten Maßnahmen wurden mit dem Landesamt für Denkmalpflege Bayern besprochen und abgestimmt. Im Zuge der Ausführung wird eine regelmäßige Einbindung und intensive Beteiligung des BLfD stattfinden.
Bereits bei den umfangreichen Voruntersuchungen waren RestauratorInnen für die verschiedenen Fachbereiche eingebunden. Auch baubegleitend werden FachrestauratorInnen tätig sein.

Lage
Adresse: Basilikaplatz 2, 95652 Waldsassen ǀ Landkreis Tirschenreuth ǀ Bezirk Oberpfalz

Die zu sanierenden und umzunutzenden Gebäudeteile (Bibliothek und der sogenannten Apothekerflügel) sind Teil der Klosteranlage der Zisterzienserinnen Abtei Waldsassen, direkt angebaut an die Basilika, im Zentrum von Waldsassen, zwischen Basilikaplatz im Norden und Brauhausstraße im Süden.

Der Innenhof kann teilweise für die Baustelleneinrichtung genutzt werden. Die Zufahrtsmöglichkeiten sind eng und nur über Basilikaplatz und Kirchenstraße möglich.
Eine Besichtigung der örtlichen Gegebenheiten wird empfohlen.

Gebäude
Das Gebäude ist denkmalgeschützt. Alle Arbeiten sind daher mit besonderer Vorsicht und Sorgfalt zu verrichten.

Die zu bearbeitenden Flächen befinden sich im EG und 1. OG des Bibliothekflügels sowie im 1.OG des im 90° Winkel dazu stehenden Apothekerflügels.

geplante Maßnahmen/ Konstruktion nach Kostengruppen:
Im Zuge der Bauausführung wird es aus sicherheitstechnischen Gründen notwendig, öffentliche Wege, Zugänge temporär zu sperren.

Das Gebäude bleibt während der Baumaßnahmen geöffnet.
Der Besuch der Bibliothek soll jederzeit für die Besucher möglich sein.
Alle Arbeiten finden bei laufendem Kloster- und Schulbetrieb in den angrenzenden Gebäudeteilen statt.

KGR 392 Gerüstarbeiten
Fassadengerüst für die Arbeiten an den historischen Fenstern von Aula und Bibliothek. Die Arbeiten im Bibliotheksbereich werden über Rollgerüste erledigt - hier sind keine Raumgerüste vorgesehen.

KGR 384 Rückbauarbeiten
Rückbau von leichten Trennwänden (GK und MW) um den historischen Raumzusammenhang wieder frei zu stellen.

KGR 312 Baumeisterarbeiten
Bei den Mauerwerksarbeiten handelt es sich um Mauerdurchbrüche, die neue Öffnungen im funktionalen Ablauf herstellen. Diese Arbeiten sind für die Gesamtstatik des Gebäudes untergeordnet.

KGR 314 Naturstein
Es werden historische Bodenbeläge nach Öffnungen für die Ausstellungsgestaltung wieder hergestellt, ebenso werden die Oberflächen des neuzeitlichen Treppenaufgangs aufgefrischt.

KGR 323 Außenputz- und Malerarbeiten
Im Zuge der Fenstersanierung wird die Fassade nach Abschluss der Arbeit einen neuen Anstrich nach Vorgaben des Denkmalschutzes erhalten, ggf. lockere Putzstellen, die durch die Sanierungsarbeiten entstanden sind, werden ertüchtigt.

KGR 323 Innenputz- und Malerarbeiten
Im Innenbereich sind behutsame Eingriffe bei den nichttragenden, neuzeitlichen Wänden erforderlich um das funktionale Gefüge zu verbessern, verstellte Raumeinheiten werden durch das Öffnen wieder erlebbar gemacht. Nach Abbruch von Wänden, Sanierung von Fenstern etc. werden in Teilbereichen Putzarbeiten notwendig. Die zu bearbeitende Räume erhalten einen neuen Anstrich nach denkmalpflegerischen Vorgaben.

KGR 323 Stuckarbeiten
Nach Abbruch von Innenwänden werden die Raumschalen im Gewölbe wieder einheitlich hergestellt. Hierzu sind Anpassungsarbeiten an den Bestand notwendig.

KGR 324 Fliesen- und Plattenarbeiten
Wandfliesen: In den Spritzwasserbereichen werden die Wände 2,00 m hoch gefliest.
Bodenbelag: Alle neuen Toilettenräume erhalten einen Fliesenbelag.

KGR 325 Estricharbeiten
Die Flächen in den partiell zu ändernden Raumeinheiten erhalten einen neuen Estrich. Dieser wird als homogene Fläche, oberflächenfertig, eingefärbt, in Anlehnung an die Bestandsfarben im historischen Bodenbelag.

KGR 326 Verglasungs- und Schreinerarbeiten Fenster,
Fenstersanierung/ -instandsetzung:
Bibliotheksfenster: Die Fenster werden instandgesetzt. Dabei werden die bestehenden Scheiben ausgebaut und die verbleibende Metallkonstruktion im Bestand saniert. Anschließend wird denkmalgerecht neues Glas mit UV/IV Schutz eingesetzt.

Fenster Aula: Diese werden erhalten, mit zusätzlichen Dichtungen versehen, komplett restauriert und die Flügel wieder eingebaut.

KGR 327 Schreinerarbeiten Innentüren
Neue Innentüren für die geänderte Zugangssituation und die neuen Funktionsräume. Belange des Schallschutzes und des Brandschutzes werden dabei berücksichtigt.

KGR 330 Sonnenschutz- und Verdunkelungsanlagen
Im Bereich der Aula und der Ausstellung im 1.OG sind Verdunkelungen vorzusehen. Diese werden denkmalfachgerecht mit innenliegenden Klappstangen mit Textilbehängen realisiert, die Ausführung wird individuell auf die jeweiligen Fenster angepasst.
Im Bereich der Bibliothek sind Vorhänge mit Lichtschutz nach dem bestehenden Vorbild geplant.

KGR 331 Metallbauarbeiten: Metall-Glaselement
Einbau eines Metall-Glaselements, als filigrane Konstruktion, um den Raumzusammenhang zum Kreuzgang erlebbar zu machen.

KGR 333 Gebäudereinigungsarbeiten
Nach Abschluss der Arbeiten wird eine Grundreinigung durchgeführt.

KGR 339 Trockenbauarbeiten
Die nichttragenden Trennwände der neuen Nebenraumstruktur im 1.OG werden in Leichtbauweise erstellt.

KGR 339 Akustikmaßnahmen
Im Bereich der Aula ist die Situation der Akustik zu verbessern, dazu werden die bestehenden Elemente durch neuzeitliche, technisch verbesserte Elemente ersetzt und gestalterisch in die Raumschale mit integriert.
Im Bereich der Ausstellung sind in Teilbereichen Akustikmaßnahmen vorgesehen.

KGR 372 Schreiner Festeinbauten
In Teilbereichen werden aus funktionalen Gründen Regale für Lager, Abstellmöglichkeiten, Garderoben, Schließfächer und dgl. schreinermäßig auf die Raumschale eingepasst.

Die Treppe im neuen Fluchtweg aus der Bibliothek wird als Holz-Wangentreppe, Eiche, in den Bestand eingebaut.

KGR 380 Baukonstruktive Einbauten
Im Bereich der Ausstellung "Dritter Ort" werden Einbauten für die szenographische, multimediale Präsentation errichtet.

KGR 395 Instandsetzung Bibliothekssaal
Die Instandsetzung der Innenraumschale der Bibliothek umfasst folgende Bereiche:

Holzarbeiten:
Hier werden leicht demontierbare Schnitzereien abgebaut, sämtliche Holzarbeiten gereinigt, fehlende Schnitzerarbeiten wieder ergänzt, sämtliche Holzteile einheitlich beschichtet und ggf. Korrekturen, Ertüchtigungen und statische Ergänzungen durchgeführt.

Gemälde, gefasste Oberflächen:
Ziel ist es eine pflegekonservatorische Bestandserhaltung durchzuführen.

KGR 400 Bauwerk - technische Anlagen
- Demontage der bestehenden WC-Anlage im 1.OG
- Errichtung eines barrierefreien WCs
- Installation von Planheizkörpern an den vorgesehenen Stellen der Planung mit Anschluss an das Bestandsnetz
- Niederspannungsinstallationsanlagen: Die Versorgung bleibt wie im Bestand bestehen und wird nicht geändert. Es wird zum Versorgen der neuen Beleuchtung und Steckdosen ein neuer Unterverteiler in den Bereich der Umbaumaßnahme vorgesehen.
- Umsetzung eines neuen Beleuchtungskonzepts für die Aula und die Ausstellungsflächen sowie für die Inszenierung der Bibliothek
- Sicherheitsbatterieanlage, Sicherheitsbeleuchtung mit Fluchtwegführung
Die Sicherheitsbeleuchtung wird nach Vorgaben der Brandschutzkonzeptes vorgesehen
- Gefahrenmelde- und Alarmanlagen
Die Brandmeldeanlage ist bereits erneuert und muss an die neuen Gegebenheiten angepasst werden.
- Übertragungsnetze
IT-Ausstattung, WLAN-Verkabelung, Verkabelung für Medientechnik

KGR 500 Freianlagen:
Bei Maßnahmen in den Freianlagen handelt es sich um die Besucherlenkung und den damit verbundenen Bauarbeiten zur Lieferung und Installation der digitalen Medienpylone.

Zeitplan:
Die baulichen Maßnahmen sollen wie folgt umgesetzt werden:
- Maßnahmen, die Staub entwickeln, werden vorgezogen (Mauerwerksdurchbrüche, Teil Abbrüche Wände etc.)
- Fenstertausch wird einzeln erfolgen um den Hüllenverschluss zu gewährleisten
- Im Anschluss erfolgt die Innenraumsanierung, die nur wenig bis gar keinen Staub entwickeln wird.
- Zeitgleich werden die Arbeiten zur Ausstellungsgestaltung durchgeführt.

Baubeginn für die Abbrucharbeiten/ Baumeister  KW 28 / 2026
Fertigstellung  KW 50 / 2026
Beginn Innenausbau  KW 37 / 2026
Beginn Restaurierung Bibliothek  KW 19 / 2027

Die Eröffnung der Bibliothek und des neuen Ausstellungsbereichs
"Dritter Ort" ist für Februar 2028 vorgesehen.

## Vorbemerkungen und zusätzliche Vertragsbedingungen
Aufgabenstellung, Denkmalschutz

Die Aufgabenstellung ergibt sich aus der allgemeinen Baubeschreibung
und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

In Teilbereichen herrschen sehr beengte Platzverhältnisse,
enge Arbeitsräume mit sehr geringer Arbeitshöhe in sehr niedrigen Räumen.

Der Abtransport des Abbruchmaterials kann nur in Handarbeit erfolgen und muss maximal substanzschonend aus dem Gebäude transportiert werden!

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
7:00 - 8:00 Uhr
12:00 - 13:00 Uhr
17:00 - 18:00 Uhr

In der Zeit von 10. - 28.August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.
- Die von Firmen genutzten Flächen sind immer in einem sauberen Zustand zu halten

- Bauwasser/ Baustrom
- Innerhalb des Baugeländes wird ein Wasser- und Baustromanschluss zur Verfügung gestellt.
- Anschlüsse und deren Verbrauch stehen kostenlos zur Verfügung, Zwischenzähler sind nach Angaben des AG zu setzen.
- Anschlüsse für Geräte, Maschinen und sonst. Hilfsmittel, die Energie oder Wasser benötigen, wie z.B. Kabel, Leitungen, Schläuche, Kabeltrommeln, Scheinwerfer etc., sind vom AN bereitzustellen und werden nicht gesondert vergütet

- Fassadengerüst
Ein Fassadengerüst wird durch die Rohbaufirma gestellt und ist für andere Gewerke benutzbar.

- Brandschutz
- Bei feuergefährlichen Arbeiten, besonders Schweiß-, Flex- und Brennarbeiten sowie der Verwendung von entzündlichen Stoffen sind besondere Sicherheitsmaßnahmen, wie das Bereitstellen von Feuerlöschern einzuhalten.
- Der Auftragnehmer hat eine verantwortliche Brandwache durchzuführen.
- Die Lagerung leicht entzündlicher oder explosiver Materialien ist im Bereich der Baustelle verboten.

- Ver- und Entsorgungsleitungen
Der AN hat sich vor Ausführung der Arbeiten über die Lage von Leitungen, Kabeln, Dränen, Kanälen u.ä. beim AG anhand der Bestandspläne und der dazu ergangenen Anweisungen zu unterrichten.

Vor Beginn der Arbeiten hat sich der Auftragnehmer außerdem bei allen zuständigen Stellen über eventuell vorhandene Ver- und Entsorgungsleitungen sowie deren Schutz zu informieren.
Bei allen Arbeiten, mit oder ohne Geräteeinsatz, im Bereich der Leitungstrassen sind grundsätzlich die einschlägigen Vorschriften der BayBO und der Berufsgenossenschaften, der VDE, sowie die Merkblätter und Hinweise des örtlichen Energieversorgers einzuhalten.
Schäden an Ver- und Entsorgungsleitungen sowie daraus entstehende Folgekosten gehen zu Lasten des Auftragnehmers.

Die Unternehmer werden darauf hingewiesen, dass die in die Pläne der Versorger eingezeichneten Trassen Ungenauigkeiten hinsichtlich der exakten Lage aufweisen können. Hierauf weisen die Versorger selbst hin. Bei Arbeiten in unmittelbarer Nähe
(1,5 m) zu Versorgungsleitungen/ Trassen ist mit größter Vorsicht zu arbeiten. Ggf. sind Erkundungsmaßnahmen (z.B. Handschachtungen) vorzunehmen.

- Deaktivierung von Gefahrenmeldeanlagen
In Bereichen, die bereits mit in Betrieb befindlichen Brandmeldeanlagen ausgerüstet sind, hat der AN darauf zu achten, dass vor Beginn von rauch- und staubintensiven Arbeiten die entsprechenden Melder deaktiviert werden müssen.
Dazu ist die zuständige Meldezentrale rechtzeitig über den Beginn, Ort, Art und Dauer der Arbeiten zu informieren.
Nach Beendigung der Arbeiten hat der AN die Meldezentrale wiederum zu informieren.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/ oder Drogen ist ebenfalls untersagt. Der Auftraggeber behält sich vor gegen alkoholisierte oder berauschte Personen ein Baustellenverbot auszusprechen.

- Stoffe und Bauteile
Vom Auftragnehmer dürfen keine gesundheitsgefährdenden Stoffe und Bauteile eingebaut werden.
Die Werte der derzeit gültigen Gefahrenstoffiste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen.

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

## Referenzprodukte / Gleichwertigkeit
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: .....................................
(vom Bieter einzutragen)

Werden vom Bieter keine Eintragungen gemacht, ist das Richtfabrikat für die Ausführung verbindlich. Ansonsten ist die Gleichwertigkeit durch Prüfzeugnisse und Systemdetails zu belegen. Diese müssen vom Bieter dem Angebot beigelegt werden. Fehlende oder mangelhafte Unterlagen führen zum Ausschluss des Angebotes.

## 3120 ABBRUCH- UND BAUMEISTERARBEITEN

### Titel 1 BAUSTELLENEINRICHTUNG und GERÜST

#### Untertitel 1.01 BAUSTELLENEINRICHTUNG

**1.01.001 Baustelleneinrichtung komplett**
*** Pauschalposition
Einrichten der Baustelle mit allen erforderlichen Leistungen
wie z.B:
- Kräne
- Zufahrtswege zur Baustelle und Baustrassen
  sowie Lagerplätze, sonstige Platzbefestigungen
  und Wege im Baustellenbereich anlegen,
  Oberbodenarbeiten einschl. Beseitigen von
  Aufwuchs fuer die Baustelleneinrichtung
  (sofern nicht gesondert beschrieben)
- Flächen beschaffen, sofern die vom AG zur
  Verfuegung gestellten nicht ausreichen.
- Verkehrssicherungseinrichtung einschl.
  Leistung zur Verkehrssicherung
- Baustromverteilung, Bauwasseranschluß und Leitungen -
  ohne Verbrauchkosten
- Baustellenbeleuchtung soweit nicht
gesondert beschrieben
- Unterkunft für eigenes Personal
- Lagerraum, Werkstatt, Magazin,
  Unterstelleinrichtung
- Maschinen, Geräte

Die Leistung bezieht sich auf die nachfolgend
beschriebenen Sanierungsarbeiten

Kloster Waldsassen
Basilikaplatz 2
95652 Waldsassen

Die Abrechnung der Verbrauchskosten für Wasser
und Strom mit dem jeweiligen Versorger
übernimmt der Bauherr.

Vor Einrichtungsbeginn ist durch den AN
der Baustelleneinrichtungsplan zu erabeiten.
Erst nach Vorlage und Freigabe durch den AG
darf mit den Arbeiten begonnen werden.
(Vorlage spätestens 5 AT vor Einrichtungsbeginn)

Die Leistung versteht sich als Komplettposition.
Menge: 1,000 psch

**1.01.002 Baustelle räumen**
*** Pauschalposition
Baustelle von allen Geräten, Anlagen, Einrichtungen
und dgl. räumen.
Benutzte Flächen und Wege entsprechend dem
ursprünglichen Zustand unter Wahrung der
landschaftspflegerischen Belange ordnungsgemäß
herrichten.
Verunreinigungen beseitigen.
Soweit nicht für bestimmte Bauleistungen
(z.B. Bedarfsleistungen)
das Räumen der Baustelle als gesonderter
Ansatz enthalten ist, umfasst die Pauschale die
Vergütung der Baustellenräumung für alle
Bauleistungen dieses Loses.
Menge: 1,000 psch

**1.01.003 Baustelle unterhalten**
Vorhalten, Unterhalten und Betreiben der Baustelle,
Anlagen und Einrichtungen, einschl. Mieten, Pacht, Gebühren
und dgl., die für die Baustelleneinrichtung notwendig sind
und nicht mit den Einheitspreisen anderer
Teilleistungen vergütet werden.
Für Beleuchtung sorgen, Wasser und Strom bereitstellen,
Abwasser beseitigen.
Vorhalten entspricht der vertraglich vereinbarten
Bauzeit dieses Loses.
Außer den vollen Monaten werden Teilzeiten nach
Tagen zu 1/30 des Einheitspreises vergütet.
Menge: 3,000 Mt

**1.01.004 Sanitärcontainer aufstellen und beseitigen**
Sanitärcontainer antransportieren, aufstellen, komplette
Medienanschlüsse und nach Beendung der Bauarbeiten
beseitigen.
Bereitstellung für alle am Bau beteiligten Unternehmen,
ausgelegt für eine max. zeitgleiche Belegung durch
vsl. 10 Arbeitskräften.
Container gemäß § 48 Arbeitsstättenverordnung, ASR 38/2
sowie Merkblatt für Sanitärräume und Sanitärcontainer,
inklusive Warmwasseraufbereitung  durch elektr.
betriebene Boiler, inklusive aller internen sanitären
Anschlüsse für Wasser- und Abwasser,
Abwasserableitung an vorhanden Abwasserkanal in
unmittelbarer Nähe, TW-Anschluss u. Elt.-anschl.
über Baustrom herstellen.
Grundflächengröße Container ca. 2,5 x 3,0 m.

Ausführung wie folgt:
- Elektroheizung
- Beleuchtung
- 2+1 WC-Anlagen (D/H), 2 Urinale, 1+1 Waschbecken
- jeweils mit Seifenspender und Papierhandtuchspender
- Kanal- und Wasseranschluss

75% des Preises werden nach Übernahme
des Containers durch den AG, der Rest
nach Abtransport vergütet.

Vorhalten und Betreiben des Baubüros wird
gesondert vergütet.

Produkt der Planung:

TOI TOI & DIXI, BASIC LINE WC D/H 10 ft
oder gleichwertig

Angeb. Fabrikat:

'.............................................................'
(vom Bieter einzutragen)
Menge: 1,000 St

**1.01.005 Sanitärcontainer vorhalten und unterhalten**
Vorgenannten Sanitärcontainer für die Nutzung
der am Bau beteiligten Firmen vorhalten und unterhalten.
Die Kosten für Vorhaltung, Wartung, 1x wöchentliche
Reinigung und Bestückung mit sanitären Verbrauchsmaterialien sind im Preis zu kalkulieren.
Außer den vollen Monaten werden Teilzeiten nach Tagen
zu 1/30 des Einheitspreises abgerechnet.
Menge: 3,000 Mt

**1.01.006 Bürocontainer**
Bürocontainer als Baubüro für Baubesprechungen
antransportieren, aufstellen, Elektroanschluss
und nach Beendigung beseitigen.

Ausführung :
Bürocontainer doppelwandig, als
Büro- und Besprechungsraum,
Abmessungen ca. 6 x 2,5 m (15m²)

Einrichtung :
2 Tische (als Besprechungstisch)
mit 10 Stühlen
1 offenes Wandregal
ringsum Magnetleisten
1 Papierkorb,

Beleuchtung, Steckdosen und Elt.-Heizung,
Elt.-anschl. über Baustrom herstellen.

75% des Preises werden nach Übernahme
des Baubüros durch den AG, der Rest
nach Abtransport vergütet.

Vorhalten und Betreiben des Baubüros wird
gesondert vergütet.
Menge: 1,000 St

**1.01.007 Bürocontainer vorhalten, betreiben**
Vorbeschriebenes Baubüro für den AG
mit allen Einrichtungen betriebsbereit vorhalten,
betreiben, mit Strom versorgen und bei
Bedarf heizen, 1x wöchentlich reinigen.
Außer den vollen Monaten werden Teilzeiten
nach Tagen zu 1/30 des Einheitspreises vergütet.
Menge: 3,000 Mt

**1.01.008 Bauzaun, Stahlrahmen (mobil), h=2,00 m**
Bauzaun einschl. der evtl. Tore,
aus mobilen Stahlrahmenelementen,
incl. Stützfüßen, u. Schraubverbindungen,
liefern, aufstellen, bei Bedarf umsetzen und
nach Abschluß aller Bauarbeiten abbauen.
Grundvorhaltung: 4 Wochen
Zaunhöhe: 2,00 m
Ausführung als Baufeldbegrenzung sowie
als Baumschutz (Wurzelbereichsschutz),
Menge: 50,000 m

**1.01.009 Bauzaun, Stahlrahmen (mobil), vorhalten**
Bauzaun aus mobilen Stahlrahmenelementen,
incl. Stützfüßen u. Schraubverrbindungen,
über die Grundvorhaltezeit hinaus vorhalten.
Zaunhöhe: 2,0 m
Menge: 500,000 mWo

**1.01.010 Bauzaun, Stahlrahmen (mobil), umsetzen**
Schutzzaun aus Einzelelementen, wie vor genannt
innerhalb der Baustelle umsetzen - nach besonderer
Anordnung des AG.
Menge: 50,000 m

**1.01.011 Behelfsmäßiges Tor, liefern und aufstellen**
Behelfsmäßiges Tor, liefern und aufstellen,
während der Bauzeit vorhalten, betreiben,
bei Bedarf umsetzen und nach Beendigung der Bauzeit
abbauen und räumen.
Im Bauzaun, Ausführung entsprechend Ausführungart
vorgen. Bauzaun.
Lichte Breite: mind. 5,0 m.

Zulage zur Pos. Zaun
Menge: 1,000 St

**1.01.012 Abdeckung Bodenflächen, Abdeckvlies**
Abdecken von Bodenflächen mit festem
Abdeckvlies o.ä, rutschfest, beschichtet,
vor Beginn der Arbeiten
auslegen und nach Beendigung bzw.
in Rücksprache mit der Bauüberwachung
entfernen.

ACHTUNG:
- Ränder sind staubdicht abzukleben.
- Art des Klebematerials vorab am UG testen.
- Schutzmaßnahmen während der Bauzeit regelmäßig prüfen und warten.

Diese Position betrifft zusätzliche Bereiche und Anforderungen,
die in den Positionen/Titel Abbruch nicht enthalten
sind!
Ausführung und Abrechnung nur in Rücksprache
mit der Bauüberwachung.
Menge: 100,000 m2

**1.01.013 Schutzbelag Treppenläufe**
Treppenläufe aus Naturstein/ Werkstein schützen
durch komplettes Abdecken mit Filzmatten
und daraufliegenden Holzspanplatten.
Anpassung der Platten an Tritt-, und
Setzstufen, Schutz gegen Abrutschen;

Komplettleistung incl. Vorhaltung sowie
Abbau und Entsorgung nach Ausführung
der Arbeiten.

Vorhaltezeit: ca. 3 Monate

Abrechnung je Stufen
Laufbreite: ca. 1,50 m

Diese Position betrifft zusätzliche Bereiche und Anforderungen,
die in den Positionen/Titel Abbruch nicht enthalten
sind!
Ausführung und Abrechnung nur in Rücksprache
mit der Bauüberwachung.
Menge: 50,000 St

**1.01.014 Schutzbelag Treppenpodeste**
Treppenpodeste aus Naturstein/ Werkstein schützen
durch komplettes Abdecken mit Filzmatten
und daraufliegenden Holzspanplatten.
Schutz gegen Verrutschen;

Komplettleistung incl. Vorhaltung sowie
Abbau und Entsorgung nach Ausführung
der Arbeiten.

Vorhaltezeit: ca. 3 Monate

betrifft: Haupt- und Zwischenpodeste

Diese Position betrifft zusätzliche Bereiche und Anforderungen,
die in den Positionen/Titel Abbruch nicht enthalten
sind!
Ausführung und Abrechnung nur in Rücksprache
mit der Bauüberwachung.
Menge: 30,000 m2

**1.01.015 Staubschutzwand, Massivbau- +OSB-Platte**
Schutzwand gemäß Bauabschnittsplanung

einseitige Beplankung mit 25 mm OSB-Platten.

Nach Beendigung der Arbeiten sind die Wandbereiche
zu demontieren und zu entsorgen.
Wanddicke ca. 150 mm

Diese Position betrifft zusätzliche Bereiche und Anforderungen,
die in den Positionen/Titel Abbruch nicht enthalten
sind!
Ausführung und Abrechnung nur in Rücksprache
mit der Bauüberwachung.
Menge: 50,000 m2

**1.01.016 Türöffnung, Zulage**
Zulage für Türöffnung in vorgen. Schutzwand
mit Türpfosten aus C- bzw. UA-Ständerprofilen,
incl. aller erforderlichen Verstärkungsprofile
sowie Kopfstück und Fußplatte.
Bauöffnungsmaße:  bis 1,13 / 2,13 m
Fertigwanddicke: bis 150 mm
Menge: 2,000 St

**1.01.017 Bautür**
Verzinkte Blechtür, verschließbar,
liefern, vorhalten und nach Nutzungsende
ausbauen und abtransportieren.
Türe verbleibt im Eigentum des AN.

Lichte Weite : ca. 1,00 m
Höhe  : ca. 2,20 m
Bodenfreiheit: ca. 0,05 m
mit PZ, Ausgabe von 6 Schlüsseln zur Gebrauchsüberlassung für andere Gewerke

Vorhaltedauer: 3 Monate

Diese Position betrifft zusätzliche Bereiche und Anforderungen,
die in den Positionen/Titel Abbruch nicht enthalten
sind!
Ausführung und Abrechnung nur in Rücksprache
mit der Bauüberwachung.
Menge: 2,000 St

**1.01.018 Schutz von Fenstern, Türen, Heizkörpern etc.**
*** Pauschalposition
Fenster, Türen sowie nicht zu behandelnde und fest eingebaute Bauelemente oder Einrichtungen, Heizkörper etc.
durch Abdecken und Verkleben vor Verschmutzung schützen und nach Gebrauch das Abdeckmaterial aus Folie, Abdeckvlies und Tüchern entsorgen.

Es ist darauf zu achten, dass Weichmacher die Oberflächen nicht beschädigt und keine Kleberückstände zurückbleiben, entsprechendes Klebeband ist zu verwenden.
Einbauen, Vorhalten, Unterhalten für die Dauer der Bauarbeiten und anschließend wieder entfernen und entsorgen.
Menge: 1,000 psch

**1.01.019 Schutzmaßnahme Historisches Fenster**
bestehende Fensteröffnung wird zur Schuttentsorgung
z.B. mittels Schuttrutsche verwendet:
Ausbau des Fensterflügels,
fachgerechte Lagerung innerhalb des Klosters in Absprache mit Bauleitung/ AG, Transport ins DG.

Verkleidung des kompletten historischen Fensterstocks, des feststehenden Fensterkreuzes und der Fensterbank
z.B. mit OSB und geeigneter, schonend eingebauter Unterkonstruktion an den angrenzenden, historischen Wänden.
Während der Bauzeit vorhalten,
incl. Abbau nach Nutzungsende.
Material verbleibt im Eigentum des AN.

Fenster B x H = ca. 1,20 x1,90 m
BRH = ca. 1,00 m
Vorhaltedauer: bis 3 Monate.
Menge: 2,000 St

#### Untertitel 1.02 GERÜSTBAU

*Hinweis: HINWEIS: DURCHGÄNGE*
ACHTUNG:
Die Durchgänge/ Eingänge in die Gebäudeteile sind während der gesamten Bauzeit freizuhalten und müssen stets sicher begehbar sein!

**1.02.001 Schutz der Böden - Bautenschutzmatte**
Herstellung, Vorhaltung, Demontage und Entsorgung von Schutzabdeckungen für Pflasterflächen im Bereich des Standgerüsts gem. den Vorgaben der BG Bau und den anerkannten Regeln der Technik

Material: Bautenschutzmatte
Dicke: bis 6 mm
Ort: Außenbereich - Pflasterflächen, Innenbereich - Pflaster-/Fliesenflächen
Menge: 90,000 m2

**1.02.002 Vorhaltung Bautenschutzmatte**
für jede angefangene Woche ab Freigabe

Abrechnung: m2 x Woche Vorhaltung
Menge: 1200,000 m2Wo

**1.02.003 Fassadengerüst, LK 3, W09**
Arbeits- und Schutzgerüst für Rohbauarbeiten
bzw. nachfolgenden Baustellenaufzug,
als längenorientiertes Standgerüst ohne
Bekleidung, gemäß DIN EN 12811-1 und DIN
EN 12810-1.
Erstellen, einschl. Montage, Demontage,
Transport und Nebenarbeiten,
Konstruktionsart: Alu/Stahl
Einzurüstende Fläche :
-> Fassadenfläche aus Mauerwerk, senkrecht
Höhe einzurüstender Fläche : bis 13 m
Standfläche: Baufeld, eben, normal belastbar;
Untergrund. Pfalsterbelag
Verwendungszweck: Arbeits- und Schutzgerüst
für Treppenturm und Aufzug
Zugang: mit Leiter (LA)
Höhenklasse : H2
Breitenklasse : W09
Lastklasse : 3 (bis 2 kN/m2)

Achtung - lichte Durchgangsbreite >= 90 cm

Der Auf- und Abbau erfolgt in Abhängigkeit und
enger Abstimmung mit der Bauüberwachung.
Menge: 100,000 m2

**1.02.004 Zulage Fassadengerüst, LK 4, W09**
Arbeits- und Schutzgerüst für Fassadenarbeiten
wie vor, jedoch
Lastklasse : 4 (bis 3 kN/m2)

Montageort: bei Erfordernis Bereich Bauaufzug
Menge: 20,000 m2

**1.02.005 Fassadengerüst, Gebrauchsüberlassung**
Fassadengerüst als Standgerüst;
Gebrauchsüberlassung
Menge: 1200,000 m2Wo

**1.02.006 Gerüstverbreiterung innen, b=30cm**
Gerüstverbreiterung innen;
durch Montage von Gerüstkonsolen,
Breite 30 cm
Menge: 20,000 m

**1.02.007 Gerüstverbreiterung innen, Gebrauchsüberlassung**
Gerüstverbreiterung innen;
Gebrauchsüberlassung
Menge: 240,000 mWo

**1.02.008 Zulage für Seitenschutz innen**
Ausführung von zusätzlichem Seitenschutz
auf der Innenseite des Gerüstes,
Ausführung bei Erfordernis und nach
Rücksprache mit der Bauüberwachung;
kompletter Seitenschutz bestehend
aus Geländer- , Zwischenholm
und Bordbrett.
(Abrechnung der jeweils ausgeführten Lagen
bzw. Teilflächen)
Menge: 20,000 m

**1.02.009 Seitenschutz, Gebrauchsüberlassung**
Menge: 240,000 mWo

**1.02.010 Treppenturm, vorgebaut vor Fassadengerüst**
Treppenturm als Gerüsttreppe DIN EN 12811-1,
lichte Mindestbreite 600mm,
Zwischenpodeste im vertikalen Raster von 2m,
angebaut vor Fassadengerüst,
incl. Doppelhandlauf und Stirngeländer;

Höhe der letzten Gerüstebene: ca. 6,50 m
Menge: 2,000 St

**1.02.011 Treppenturm, Gebrauchsüberlassung**
Menge: 25,000 StWo

**1.02.012 Gerüstverkleidung mit Schutznetz**
Vollflächige Verkleidung von Gerüsten
mit Schutznetz.

Ausführung nur bei Erfordernis, ggf. in Teilbereichen
und nur nach Rücksprache und ausdrücklicher
Beauftragung durch die Bauüberwachung!
Menge: 100,000 m2

**1.02.013 Schutznetz, Gebrauchsüberlassung**
Verlängerung, Gebrauchsüberlassung
Menge: 1200,000 m2Wo

**1.02.014 Personenbauaufzug**
Personenbauaufzug
Tragfähigkeit: 500/850 kg bzw.
5 Personen und Lasten
Bühnengröße: 1,60x1,40x1,10/1,80 m
Förderhöhe: ca. 6,50 m
Haltestellen: 1

komplett liefern, montieren,
während der Bauzeit regelmäßig warten,
nach Ende der Baumaßnahme
demontieren und abtransportieren.

Das erforderliche Fassadengerüst
bzw. Gerüstanpassung zwischen
Fassade und Aufzug ist einzurechnen
und wird nicht gesondert vergütet.

Montageort: nach Rücksprache Bauüberwachung

Einsatzbeginn nach Übergabe/Übernahme
und Einweisung an den Nutzer.

Nach Montage/Inbetriebnahme kann diese
Position mit 60% abgerechnet werden.

Fabrikat: GEDA 500 Z/ZP
oder gleichwertig

Angeb. Fabrikat:

'.............................................................'
(vom Bieter einzutragen)
Menge: 1,000 St

**1.02.015 Personenbauaufzug, Gebrauchsüberlassung**
Vorgenannter Personenbauaufzug,
Gebrauchsüberlassung
Menge: 12,000 StWo

**1.02.016 Aufbau Fußgängertunnel**
in vorgen. Gerüst beim Aufbau integrieren, einschl. Schutzdach, Rieselschutz, Vorhaltung während des Aufbaus

Breite: bis 3 m
Menge: 3,000 St

**1.02.017 Vorhaltung Fußgängertunnel**
für jede angefangene Woche ab Freigabe

Vorhaltedauer: 8 Wochen
Abrechnung: Stck. x Woche Vorhaltung
Menge: 25,000 StWo

**1.02.018 Abbau Fußgängertunnel**
einschl. Vorhaltung während des Rückbaus
Menge: 3,000 St

**1.02.019 Gerüstlöcher schließen**
nachträglich, im Zuge des Gerüstabbaus, mit Material wie vorgen. Außenputz, ansatzlos, in gleicher Oberflächenstruktur und Farbton

Gerüststopfen aus Kunststoff sind nicht zulässig.

Einzukalkulieren ist der Mehraufwand für die Koordination mit dem Putzer.
Menge: 400,000 m2

**1.02.020 Stundenlohnarbeiten, VorarbeiterIn**
Stundenlohnarbeiten für VorarbeiterIn, die nicht in den ausgeschriebenen Positionen erfasst sind und gegen Nachweis vom AG beauftragt werden.
Menge: 5,000 h

**1.02.021 Stundenlohnarbeiten, FacharbeiterIn**
Stundenlohnarbeiten für FacharbeiterIn, die nicht in den ausgeschriebenen Positionen erfasst sind und gegen Nachweis vom AG beauftragt werden.
Menge: 10,000 h

**1.02.022 Stundenlohnarbeiten, HelferIn**
Stundenlohnarbeiten für HelferIn, die nicht in den ausgeschriebenen Positionen erfasst sind und gegen Nachweis vom AG beauftragt werden.
Menge: 10,000 h

### Titel 2 ABBRUCHARBEITEN

*Hinweis: AUSFÜHRUNGSHINWEIS DENKMALSCHUTZ*
ACHTUNG:
Alle beschriebenen Arbeiten finden im denkmalgeschützten Bereich statt. Folglich muss sehr sorgsam gearbeitet werden.

Alle Maßnahmen sind minimalinvasiv und im größtmöglichen Maße substanzschonend auszuführen!

Bei Unklarheiten hat stets die Abstimmung mit Bauleitung, Tragwerksplanung, Fachrestaurator zu erfolgen!

Im Besonderen ist bei Schneid- und Bohrarbeiten
auf absolut schadfreien Wassereinsatz zu achten!
Es darf kein Wasser in die Holzbauteile eindringen!

Absaugung muss mit Filter erfolgen,
ist nicht mit Außenluft möglich!

Abbruch muss staubfrei erfolgen!

#### Untertitel 2.01 EG: ZUGANG UND TREPPE

**2.01.001 Abdeckung Bodenflächen, Abdeckvlies**
Abdecken von Bodenflächen mit festem
Abdeckvlies o.ä, rutschfest, beschichtet,
vor Beginn der Arbeiten
auslegen und nach Beendigung bzw.
in Rücksprache mit der Bauüberwachung
entfernen.

Untergrund: Stein/ Fliesen historisch
Ort: Flur EG

ACHTUNG:
- Ränder sind staubdicht abzukleben.
- Art des Klebematerials vorab am UG testen.
- Schutzmaßnahmen während der Bauzeit regelmäßig prüfen und warten.
Menge: 100,000 m2

**2.01.002 Treppenanlage schützen**
Treppenanlage aus Stahl mit Natursteinplatten
schützen durch komplettes Abdecken der Stufen
mit Filzmatten und daraufliegenden Holzspanplatten.
Anpassung der Platten an Treppen- bzw. Stufenform, Schutz gegen Abrutschen.
Beidseitiges Geländer und Stahlrohrstützen ebenfalls komplett mit Malervlies schützen.

Komplettleistung incl. Vorhaltung.
Vorhaltezeit: ca. 18 Monate

Abrechnung als Stück Treppe

Treppenlauf besitzt ca. 35 Stufenplatten
Laufbreite: ca. 1,10 m
Ort: Treppe EG - OG

ACHTUNG:
- Form der Treppe gewendelt, 8-eckig.
- Schutzmaßnahmen während der Bauzeit regelmäßig prüfen und warten.
- Treppe muss während der Bauzeit begehbar und benutzbar sein.

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Menge: 1,000 St

**2.01.003 Abbau Treppenschutz**
*** Pauschalposition
Abbau und fachgerechte Entsorgung des vor beschriebenen Treppenschutzes.
Menge: 1,000 psch

**2.01.004 Staubschutzwand**
Staubschutzwände, bestehend aus Holz-UK
mit 0,5 mm PE-Folie, gewebeverstärkt, bespannt.
Die Übergänge an anschließende Bauteile
sind staubdicht abzukleben und z.B. mit Mineralwolle auszustopfen.
Während der Bauzeit vorhalten, incl. Abbau
nach Nutzungsende.
Material verbleibt im Eigentum des AN.

Wandhöhe bis 3,0 m
Vorhaltedauer: bis 3 Monate

Ausführung nach Erfordernis und in Abstimmung
mit Bauherr und Bauüberwachung.

Ort: Flur vor WCs im EG

ACHTUNG:
- Anschluss der Staubschutzwand an Gewölbedecke/ Kreuzgewölbe.
- Keine Befestigung im historischen Bodenbelag!
- Ränder sind staubdicht herzustellen (ausstopfen, abkleben).
- Art des Klebematerials vorab am UG testen.
- Schutzmaßnahmen während der Bauzeit regelmäßig prüfen und warten.
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Menge: 10,000 m2

**2.01.005 Folientür, staubdicht, Zulage**
Folientür, staubdicht abschließend,
in vorgenannte Staubschutzwand
einbauen/ausbauen,
als Zulage in vorgenannte Pos.
Menge: 1,000 St

**2.01.006 Schutzmaßnahme Historischer Türstock**
Fachgerechter Ausbau des Türblatts für Wiedereinbau,
fachgerechte Lagerung innerhalb des Klosters in Absprache mit Bauleitung/ AG, Transport ins DG.

Verkleidung des kompletten historischen Türstocks
z.B. mit OSB und geeigneter, schonend eingebauter Unterkonstruktion an den angrenzenden, historischen Wänden.

Türhöhe bis 3,0 m
Breite: ca. 1,30 m
Leibungstiefe: ca. 0,75 m
Vorhaltedauer: bis 18 Monate.

Einbau einer Bautür ín die Verkleidung siehe nachfolgende Position.
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Menge: 1,000 St

**2.01.007 Bautür**
Einbau einer verzinkten Blechtür, verschließbar,
in vor beschriebene Schutzverkleidung,
liefern, vorhalten und nach Nutzungsende
ausbauen und abtransportieren.
Türe verbleibt im Eigentum des AN.

Lichte Weite : ca. 1,00 m
Höhe  : ca. 2,20 m
Bodenfreiheit: ca. 0,05 m
mit PZ, Ausgabe von 6 Schlüsseln zur Gebrauchsüberlassung für andere Gewerke

Vorhaltedauer: 3 Monate.
Menge: 1,000 St

**2.01.008 Abbau Verkleidung**
*** Pauschalposition
Abbau und fachgerechte Entsorgung der vor beschriebenen Verkleidung des historischen Türstocks.
Menge: 1,000 psch

**2.01.009 Innentüren abbrechen**
Demontage und Entsorgung von Innentüren
aus Holzwerkstoff,
mit Umfassungszarge ohne Schwelle,
Ausführung als Drehflügeltür,
Abmessungen (Rohbau): bis 101 x 213 cm,
Oberflächen beschichtet.
Ausbauort: Treppenhaus, EG.
Menge: 1,000 St

**2.01.010 Montagewand, 2-lagig beplankt, abbrechen**
Montagewand aus Metallständerprofilen,
beidseitig zweilagig mit Gips-Bauplatten beplankt,
Dämmlage aus Mineralwolle,
komplett abbrechen und entsorgen.
Wanddicke: bis 15 cm
Höhe: ca. 2,80 m
Oberfläche: geputzt/ beschichtet
Ort: halbhohe Wand im TH, EG.
Menge: 18,000 m2

**2.01.011 Fliesensockel abbrechen**
Sockels aus Fliesen/Platten komplett entfernen,
Verlegeart im Dickbett, inkl. Schuttbeseitigung.
Höhe bis 10 cm.
Menge: 27,000 m

**2.01.012 Bodenaufbau abbrechen**
Bodenaufbau
bestehend aus keram. Platten
auf Estrich und Trennlage,
komplett abbrechen und
fachgerecht entsorgen.
Gesamtdicke: ca. 7,0 cm

Ort: Ausbau im Treppenhaus EG
siehe Kernbohrung 1.
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Menge: 35,000 m2

**2.01.013 Zulage, Bereich Treppe**
Zulage zu vorgen. Position,
für erschwerten Rückbau bzw. erhöhte Aufwändungen
im Bereich unter der verbleibenden Treppe.
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Menge: 16,000 m2

**2.01.014 Fußbodenbereiche saugen**
Vorgenannten Bodenbereich nach Ausführung
der eigenen Leistung Kehren (Nebenleistung) und
zusätzlich Reinigen durch volflächiges Saugen.
Anfallenden Schutt aufnehmen, transportieren
und entsorgen.
Menge: 35,000 m2

#### Untertitel 2.02 OG: RAUM 0 und SANITÄRBEREICH

**2.02.001 Staubschutzwand**
Staubschutzwände, bestehend aus Holz-UK
mit 0,5 mm PE-Folie, gewebeverstärkt, bespannt.
Die Übergänge an anschließende Bauteile
sind staubdicht abzukleben und z.B. mit Mineralwolle auszustopfen.
Während der Bauzeit vorhalten, incl. Abbau
nach Nutzungsende.
Material verbleibt im Eigentum des AN.

Wandhöhe bis 3,0 m
Vorhaltedauer: bis 3 Monate

Ausführung nach Erfordernis und in Abstimmung
mit Bauherr und Bauüberwachung.

Ort: Durchgang Raum 0 zu Raum V

ACHTUNG:
- Anschluss der Staubschutzwand an Gewölbedecke/ Kreuzgewölbe.
- Keine Befestigung im historischen Bodenbelag!
- Ränder sind staubdicht herzustellen (ausstopfen, abkleben).
- Art des Klebematerials vorab am UG testen.
- Schutzmaßnahmen während der Bauzeit regelmäßig prüfen und warten.
Menge: 10,000 m2

**2.02.002 Folientür, staubdicht, Zulage**
Folientür, staubdicht abschließend,
in vorgenannte Staubschutzwand
einbauen/ausbauen,
als Zulage in vorgenannte Pos.
Menge: 1,000 St

**2.02.004 Histor. Innentüre mit OL abbrechen**
Histrorische Innentüre mit Oberlicht und
Umfassungszarge, vorsichtig und fachgerecht
demontieren und im Bereich
des Klosters nach Angabe Bauherr
transportieren und einlagern,
Transport ins DG.
Abmessungen BxH: ca. 130 x 225+90 cm,
Oberflächen beschichtet.

Ort: Sanitärbereiche, OG.
Menge: 1,000 St

**2.02.005 WC-Trennwand, abbrechen**
WC-Trennwandsystem inkl. Türen komplett
demontieren und entsorgen.
Material: Holz u. Holzwerkstoffe, farbbeschichtet
Beschläge aus Aluminium
Türen: 4 Stück
Wanddicke: ca. 3 cm
Höhe: ca. 2,0 m
Ort: Sanitärbereiche, OG.
Menge: 12,000 m2

**2.02.006 Montagewand, 2-lagig beplankt, abbrechen**
Montagewand aus Metallständerprofilen,
beidseitig zweilagig mit Gips-Bauplatten
beplankt, Dämmlage aus Mineralwolle,
komplett abbrechen und entsorgen.
Wanddicke: bis 30 cm
Oberfläche: geputzt/ beschichtet
Oberen Anschluss zum Kreuzgewölbe
vorsichtig und zerstörungsarm lösen.

Ort: Sanitärbereiche, OG.
Menge: 85,000 m2

**2.02.007 Montagewand, abbrechen, Zulage**
Zulage zum Abbruch vorgenannter
Montagewand aus Metallständerprofilen,
für Bereiche mit keram. Wandfliesen im Dünnbett
Höhe ca. 2,0m
Abrechnung der gefliesten Fläche je Seite.
Menge: 82,000 m2

**2.02.008 Fliesensockel abbrechen**
Sockel aus Fliesen/Platten komplett entfernen,
Verlegeart im Dickbett, inkl. Schuttbeseitigung.
Höhe bis 10 cm.
Menge: 20,000 m

**2.02.009 Innenputz abschlagen**
Vorhandenen Wandputz abschlagen;
einschl. Fenster- und Türleibungen, sowie evtl.
vorh. Einbauteile wie Elektrodosen, Schalter,
Befestigungsmaterial und alter Anstriche.
Abbruchgut laden und fachgerecht entsorgen;
Wandflächen mit Stahlbesen gut abkehren.
Menge: 80,000 m2

**2.02.010 Zulage Wandfliesen**
Zulage zu vorgen. Pos.
Wandputz abschlagen;
für Bereiche mit keram. Wandfliesen im Dünnbett.
Menge: 40,000 m2

**2.02.011 Bodenaufbau abbrechen**
Bodenaufbau
bestehend aus keram. Platten
auf Estrich und Trennlage,
komplett abbrechen und
fachgerecht entsorgen.
Gesamtdicke: ca. 9,0 cm

Ort: Treppenhaus OG
und Sanitärbereiche
siehe Kernbohrung 3.

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Menge: 42,000 m2

**2.02.012 Zulage, Bereich Treppe**
*** Pauschalposition
Zulage zu vorgen. Position,
für erschwerten Rückbau bzw. erhöhte Aufwändungen
im Bereich der verbleibenden Treppe,
Abbruch Bodenaufbau incl. Sockelfliesen
auf den Wandvorsprüngen um die Treppe herum.

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Menge: 1,000 psch

**2.02.013 Fußbodenbereiche saugen**
Vorgenannten Bodenbereich nach Ausführung
der eigenen Leistung Kehren (Nebenleistung) und
zusätzlich Reinigen durch volflächiges Saugen.
Anfallenden Schutt aufnehmen, transportieren
und entsorgen.
Menge: 55,000 m2

#### Untertitel 2.03 OG: RAUM I und II

**2.03.001 Abdeckung Bodenflächen, Abdeckvlies**
Abdecken von Bodenflächen mit festem
Abdeckvlies o.ä, rutschfest, beschichtet,
vor Beginn der Arbeiten
auslegen und nach Beendigung bzw.
in Rücksprache mit der Bauüberwachung
entfernen.

Untergrund: Stein/ Fliesen historisch

Ort: Raum I und II

ACHTUNG:
- Ränder sind staubdicht abzukleben.
- Art des Klebematerials vorab am UG testen.
- Schutzmaßnahmen während der Bauzeit regelmäßig prüfen und warten.
Menge: 90,000 m2

**2.03.002 Staubschutzwand**
Staubschutzwände, bestehend aus federgelagerten Aluminium-Teleskopstangen
mit 0,5 mm PE-Folie, gewebeverstärkt, bespannt.
Die Übergänge an anschließende Bauteile
sind staubdicht herzusetllen mittels Alu-Schaum-Dichtschienen für erhöhte Staubdichtigkeit.

Fabrikat der Planung: Zipwall oder gleichwertig

abgebotenes Fabrikat:

'.............................................................'
(vom Bieter einzutragen)

Während der Bauzeit vorhalten, incl. Abbau
nach Nutzungsende.
Material verbleibt im Eigentum des AN.

Wandhöhe 2,60 bis 3,80 m
Vorhaltedauer: bis 3 Monate

Ausführung nach Erfordernis und in Abstimmung
mit Bauherr und Bauüberwachung.

Ort: Raum I zum Kreuzgang

ACHTUNG:
- Anschluss der Staubschutzwand an Gewölbedecke/ Kreuzgewölbe/ Stuckdecke
- Keine Befestigung im historischen Bodenbelag!
- Ränder sind staubdicht herzustellen (ausstopfen, abkleben).
- Art des Klebematerials vorab am UG testen.
- Schutzmaßnahmen während der Bauzeit regelmäßig prüfen und warten.
Menge: 20,000 m2

**2.03.003 Folientür, staubdicht, Zulage**
Folientür, staubdicht abschließend,
in vorgenannte Staubschutzwand
einbauen/ausbauen, als Zulage
in vorgenannte Pos.
zum gewählten System passend.
Menge: 1,000 St

**2.03.004 Schutzmaßnahme Historische Tür**
Türstock und Türblatt verbleiben,
vorgebaute Schutzverkleidung bestehend aus Front und Deckel,
z.B. mit OSB und geeigneter, schonend eingebauter Unterkonstruktion an den angrenzenden, historischen Wänden.
Die Übergänge an anschließende Bauteile
sind staubdicht abzukleben.
Während der Bauzeit vorhalten,
incl. Abbau nach Nutzungsende.
Material verbleibt im Eigentum des AN.

Türhöhe bis 3,0 m
Breite: ca. 1,50 m
Tiefe des Deckels ca. 0,2 m
Vorhaltedauer: bis 3 Monate.

Ort: Tür zur Basilika und Tür zum Treppenhaus.
Menge: 2,000 St

**2.03.005 staubdichte Abdeckung Lager-Paletten**
*** Pauschalposition
staubdichtes Abdecken von Kartons auf Paletten (Zwischenlager)
Abdeckvlies, Folie o.ä.
vor Beginn der Arbeiten über dem Kartonstapel
auslegen und staubdicht verschließen,
nach Beendigung bzw. in Rücksprache mit der Bauüberwachung entfernen.

Stapelgröße: B x L x H = ca. 2,5 x 16,0 x 2,0 m
Ort: Kreuzgang

ACHTUNG:
- Ränder sind staubdicht abzukleben.
- Art des Klebematerials vorab am UG testen.
- Schutzmaßnahmen während der Bauzeit regelmäßig prüfen und warten.
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Menge: 1,000 psch

#### Untertitel 2.04 OG: RAUM III und IV

**2.04.001 Innentüren abbrechen**
Demontage und Entsorgung von Innentüren
aus Holzwerkstoff,
mit Umfassungszarge ohne Schwelle,
Ausführung als Drehflügeltür,
Abmessungen (Rohbau): bis 101 x 213 cm,
Oberflächen beschichtet.
Ort: Flur, Raum IV.
Menge: 2,000 St

**2.04.002 Innenwand aus MW abbrechen, D=20 cm**
Nichttragende Innenwand aus Mauerwerk
am Bestand trennen/lösen,
Segmentierungsschnitte nach Abbruchtechnologie
des Auftragnehmers, komplett abbrechen
und entsorgen.
Oberflächen: verputzt und gestrichen
Wanddicke: bis 20 cm

Ort: Abbruch im OG,
Trennwände Raum IV

ACHTUNG:
oberen Anschluss zum Kreuzgewölbe/ Stuckdecke
vorsichtig und zerstörungsarm lösen.
Menge: 22,000 m2

**2.04.003 Bodenaufbau abbrechen**
Bodenaufbau
bestehend aus keram. Platten
auf Estrich und Trennlage,
komplett abbrechen und
fachgerecht entsorgen.
Gesamtdicke: ca. 7,0 cm

Ort: Abbruch im OG
Flur, Raum IV
siehe Kernbohrung 2.

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Menge: 46,000 m2

**2.04.004 Sockelleiste aus Holz abbrechen**
Holzsockelleiste komplett entfernen,
Oberfläche beschichtet, Höhe ca. 6 cm,
inkl. Schuttbeseitigung.
Ort: Raum: III
Menge: 50,000 m

**2.04.005 Bodenbeläge aus Linoleum entfernen**
Bodenbelägen aus Linoleum komplett entfernen,
Verlegeart geklebt, inkl. Schuttbeseitigung.
Ort: Raum III
Menge: 103,000 m2

**2.04.006 Estrich abbrechen, ZE**
Estrich komplett abbrechen und entsorgen.
Bauweise: Zementestrich auf Trennlage
Dicke: bis 7,0 cm

komplett abbrechen und
fachgerecht entsorgen.

Ort: Raum III
Menge: 103,000 m2

**2.04.007 Fußbodenbereiche saugen**
Vorgenannten Bodenbereich nach Ausführung
der eigenen Leistung Kehren (Nebenleistung) und
zusätzlich Reinigen durch volflächiges Saugen.
Anfallenden Schutt aufnehmen, transportieren
und entsorgen.
Menge: 150,000 m2

#### Untertitel 2.05 OG: RAUM V

**2.05.001 Abdeckung Bodenflächen, Abdeckvlies**
Abdecken von Bodenflächen mit festem
Abdeckvlies o.ä, rutschfest, beschichtet,
vor Beginn der Arbeiten
auslegen und nach Beendigung bzw.
in Rücksprache mit der Bauüberwachung
entfernen.

Untergrund: Stein/ Fliesen historisch

ACHTUNG:
- Ränder sind staubdicht abzukleben.
- Art des Klebematerials vorab am UG testen.
- Schutzmaßnahmen während der Bauzeit regelmäßig prüfen und warten.
Menge: 68,000 m2

**2.05.002 steinrestauratorische Fussbodenöffnung**
*** Pauschalposition
Öffnung des historischen Bodenbelags zur Querung einer Elektrotrasse im Fussbodenaufbau.

ACHTUNG:
steinrestauratorischer Ausbau der historischen Bodenfliesen:
- aufschneiden entlang der Fugen (Zick-Zack-Linie)
Schnitte quer durch den Flur,
gezackte Linie entlang der Fugen,
gesamte Schnittlänge ca. 14 m

- Fliesen entnehmen, nummerieren, reinigen, lagern und nach Abschluss der Installationsarbeiten
- wieder einbauen und
- verfugen.
Die Fugenmasse und -farbe ist an den Bestand anzupassen,
ggf. erforderliche Materialproben sind einzukalkulieren.
Gewähltes Material ist mit Bauleitung/ Restaurator abzustimmen,
Farbe ist zu bemustern.

Raumbreite ca. 3,50 m
auszubauende Bodenfläche ca. 2,10 m2

Ort: Raum V zu Vestibül
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
angebotenes Ausführungs-Konzept des Bieters:

'...........................................................................................

...........................................................................................'
(vom Bieter einzutragen).
Menge: 1,000 psch

**2.05.003 Staubschutzwand**
Staubschutzwände, bestehend aus federgelagerten Aluminium-Teleskopstangen
mit 0,5 mm PE-Folie, gewebeverstärkt, bespannt.
Die Übergänge an anschließende Bauteile
sind staubdicht herzusetllen mittels Alu-Schaum-Dichtschienen für erhöhte Staubdichtigkeit.

Fabrikat der Planung: Zipwall oder gleichwertig

abgebotenes Fabrikat:

'.............................................................'
(vom Bieter einzutragen)

Während der Bauzeit vorhalten, incl. Abbau
nach Nutzungsende.
Material verbleibt im Eigentum des AN.

Wandhöhe bis 4,0 m
Vorhaltedauer: bis 3 Monate

Ausführung nach Erfordernis und in Abstimmung
mit Bauherr und Bauüberwachung.

Ort: Raum V quer und Durchgang Raum V zu Vestibül

ACHTUNG:
- Anschluss der Staubschutzwand an Gewölbedecke/ Kreuzgewölbe/ Stuckdecke
- Keine Befestigung im historischen Bodenbelag!
- Ränder sind staubdicht herzustellen (ausstopfen, abkleben).
- Art des Klebematerials vorab am UG testen.
- Schutzmaßnahmen während der Bauzeit regelmäßig prüfen und warten.

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Menge: 25,000 m2

**2.05.004 Folientür, staubdicht, Zulage**
Folientür, staubdicht abschließend,
in vorgenannte Staubschutzwand
einbauen/ausbauen, als Zulage
in vorgenannte Pos.
zum gewählten System passend.
Menge: 2,000 St

**2.05.005 Schutzmaßnahme Historische Tür**
Türstock und Türblatt verbleiben,
vorgebaute Schutzverkleidung bestehend aus Front und Deckel,
z.B. mit OSB und geeigneter, schonend eingebauter Unterkonstruktion an den angrenzenden, historischen Wänden.
Die Übergänge an anschließende Bauteile
sind staubdicht abzukleben.
Während der Bauzeit vorhalten,
incl. Abbau nach Nutzungsende.
Material verbleibt im Eigentum des AN.

Türhöhe bis 4,0 m
Breite: ca. 1,80 m
Tiefe des Deckels ca. 0,2 m
Vorhaltedauer: bis 3 Monate.

Ort: Tür zum Treppenhaus.
Menge: 1,000 St

**2.05.006 Histor. Innentüre abbrechen**
Histrorische Innentüre mit Umfassungszarge
und Bekrönung, vorsichtig und fachgerecht
demontieren und im Bereich des Klosters nach
Angabe Bauherr transportieren und einlagern,
Transport ins DG.
Abmessungen BxH: ca. 130 x 240 cm,
Oberflächen beschichtet.

Ort: Raum V, ehem. Lager hinter Empfang.
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Menge: 1,000 St

**2.05.007 Innentüren abbrechen**
Demontage und Entsorgung von Innentüren
aus Holzwerkstoff,
mit Umfassungszarge ohne Schwelle,
Ausführung als Drehflügeltür,
Abmessungen (Rohbau): bis 101 x 213 cm,
Oberflächen beschichtet.
Ort: Raum V zu Raum IV.
Menge: 1,000 St

**2.05.008 Innenwand aus MW abbrechen, D=20 cm**
Nichttragende Innenwand aus Mauerwerk,
mit Verstärkungspfeilern
am Bestand trennen/lösen,
Segmentierungsschnitte nach Abbruchtechnologie
des Auftragnehmers, komplett abbrechen
und entsorgen.
Oberflächen: verputzt und gestrichen
Wanddicke: bis 20 cm

Ort: Abbruch im OG,
Raum V, ehem. Lager hinter Empfang

ACHTUNG:
oberen Anschluss zum Kreuzgewölbe/ Stuckdecke
vorsichtig und zerstörungsarm lösen.
Menge: 13,000 m2

#### Untertitel 2.06 OG: VESTIBÜL

**2.06.001 Abdeckung Bodenflächen, Abdeckvlies**
Abdecken von Bodenflächen mit festem
Abdeckvlies o.ä, rutschfest, beschichtet,
vor Beginn der Arbeiten
auslegen und nach Beendigung bzw.
in Rücksprache mit der Bauüberwachung
entfernen.

Untergrund: histrorischer Dielenboden
Ort: Vestibül

ACHTUNG:
- Ränder sind staubdicht abzukleben.
- Art des Klebematerials vorab am UG testen.
- Schutzmaßnahmen während der Bauzeit regelmäßig prüfen und warten.
Menge: 50,000 m2

**2.06.002 Schutzmaßnahme Historische Tür**
Türstock und Türblatt verbleiben,
vorgebaute Schutzverkleidung bestehend aus Front und Deckel,
z.B. mit OSB und geeigneter, schonend eingebauter Unterkonstruktion an den angrenzenden, historischen Wänden.
Die Übergänge an anschließende Bauteile
sind staubdicht abzukleben.
Während der Bauzeit vorhalten,
incl. Abbau nach Nutzungsende.
Material verbleibt im Eigentum des AN.

Türhöhe bis 3,0 m
Breite: ca. 1,80 m
Tiefe des Deckels ca. 0,5 m
Vorhaltedauer: bis 3 Monate.

Ort: Tür zum Kreuzgang.
Menge: 1,000 St

**2.06.003 Staubschutzwand**
Staubschutzwände, bestehend aus Holz-UK
mit 0,5 mm PE-Folie, gewebeverstärkt, bespannt.
Die Übergänge an anschließende Bauteile
sind staubdicht abzukleben.
Während der Bauzeit vorhalten, incl. Abbau
nach Nutzungsende.
Material verbleibt im Eigentum des AN.

Höhe ca. 4,0 m
Vorhaltedauer: bis 3 Monate

Ausführung nach Erfordernis und in Abstimmung
mit Bauherr und Bauüberwachung.

Ort: Abtrennung zu Raum V und
Schutzwand vor großem Fenster

ACHTUNG:
- Anschluss der Staubschutzwand an Gewölbedecke/ Kreuzgewölbe/ Stuckdecke
- Keine Befestigung im historischen Bodenbelag!
- Ränder sind staubdicht abzukleben.
- Art des Klebematerials vorab am UG testen.
- Schutzmaßnahmen während der Bauzeit regelmäßig prüfen und warten.
Menge: 30,000 m2

**2.06.004 Folientür, staubdicht, Zulage**
Folientür, staubdicht abschließend,
in vorgenannte Staubschutzwand
einbauen/ausbauen,
als Zulage in vorgennte Pos.
Menge: 1,000 St

**2.06.005 Staubschutzeinhausung mit Decke**
Staubschutzeinhausung aus Wänden und Decke,
bestehend aus Holz-UK
mit 0,5 mm PE-Folie, gewebeverstärkt, bespannt.
Die Übergänge an anschließende Bauteile
sind staubdicht abzukleben und z.B. mit Mineralwolle auszustopfen.
Während der Bauzeit vorhalten, incl. Abbau
nach Nutzungsende.
Material verbleibt im Eigentum des AN.

Wandlänge ca. 6,0 + 4,0 m
Höhe ca. 6,0 m
Deckenfläche ca. 25 m2
Vorhaltedauer: bis 3 Monate

Ausführung nach Erfordernis und in Abstimmung
mit Bauherr und Bauüberwachung.

Ort: Abtrennung im Vestibül für Maßnahme M04.
Menge: 1,000 St

**2.06.006 Folientür, staubdicht, Zulage**
Folientür, staubdicht abschließend,
in vorgenannte Staubschutzwand
einbauen/ausbauen,
als Zulage in vorgennte Pos.
Menge: 2,000 St

**2.06.007 Staubschutzabdeckung Treppe und Portal**
staubdichtes Abdecken der historischen Treppe mit Portal
Abdeckvlies, Folie o.ä.
vor Beginn der Arbeiten auslegen und staubdicht verschließen,
nach Beendigung bzw. in Rücksprache mit der Bauüberwachung entfernen.

L x B = ca. 4,0 x 3,50 m
Höhe ca. 4,0 m
Fläche ca. 55 m2
Vorhaltedauer: bis 3 Monate

Ausführung nach Erfordernis und in Abstimmung
mit Bauherr und Bauüberwachung.

ACHTUNG:
- Ränder sind staubdicht abzukleben.
- Art des Klebematerials vorab am UG testen.
- Schutzmaßnahmen während der Bauzeit regelmäßig prüfen und warten.

Ort: historischen Treppe mit Portal.
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Menge: 1,000 St

#### Untertitel 2.07 BIBLIOTHEK/ FLUCHTTREPPE

*Hinweis: AUSFÜHRUNGSHINWEIS ARBEITSRAUM*
ACHTUNG:
Für die Kalkulation und Ausführung der Positionen
in diesem Titel gilt allgemein:
Es herrschen sehr beengte Platzverhältnisse,
enger Arbeitsraum,
sehr niedrige Räume!

Der Abtransport des Abbruchmaterials kann nur in Handarbeit erfolgen und muss maximal substanzschonend aus dem Gebäude transportiert werden!

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
**2.07.001 Abdeckung und Schutz Parkett**
Schutz durch komplettes Abdecken mit Filzmatten
und aufliegenden OSB-Platten,
inkl. Randanpassung der Platten und Schutz
gegen Verrutschen.

OSB-Platten mit Nut+Feder
Dicke mind. 15 mm

Komplettleistung incl. Vorhaltung

Vorhaltezeit: ca. 18 Monate
Gebrauchsüberlassung für Verwendung der restauratorischen Folgegewerke.

Ort: Bibliothek.
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Menge: 230,000 m2

**2.07.002 Abbau Bodenabdeckung**
Abbau und fachgerechte Entsorgung der vor beschriebenen Schutzabdeckung Parkett.
Menge: 230,000 m2

**2.07.003 Staubschutzeinhausung mit Decke**
Staubschutzeinhausung aus Wänden und Decke,
bestehend aus Holz-UK
mit 0,5 mm PE-Folie, gewebeverstärkt, bespannt.
Die Übergänge an anschließende Bauteile
sind staubdicht abzukleben und z.B. mit Mineralwolle auszustopfen.
Während der Bauzeit vorhalten, incl. Abbau
nach Nutzungsende.
Material verbleibt im Eigentum des AN.

Wandlänge ca. 6,0 + 4,0 m
Höhe ca. 2,5 m
Deckenfläche ca. 9 m2
Vorhaltedauer: bis 3 Monate

Ausführung nach Erfordernis und in Abstimmung
mit Bauherr und Bauüberwachung.

Ort: Abtrennung in der Bibliothek für M03,
vorne bei Lift-Einbau und hinten bei Fluchttreppen-Einbau.

ACHTUNG:
- Einbau der Staubschutzeinhausung HINTER den historischen Bibliotheksregalen
- an den Regalen darf nichts befestigt oder abgelastet werden
- sehr enge Platzverhältisse!

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Menge: 2,000 St

**2.07.004 Folientür, staubdicht, Zulage**
Folientür, staubdicht abschließend,
in vorgenannte Staubschutzwand
einbauen/ausbauen,
als Zulage in vorgennte Pos.
Menge: 2,000 St

**2.07.005 Innentreppe abbrechen**
*** Pauschalposition
Demontage und Entsorgung Innentreppe mit Geländer
aus Holz,
Ausführung: zweiläufig gegenläufig
mit Zwischenpodest
Steigungen: 5 + 7
Laufbreite: ca. 55 cm
Abmessung B x T: ca. 1,10 x 1,74 m,
Oberfläche: farbbeschichtet

Ort: schmaler Raum hinter der Bibliothek
für neue Fluchttreppe.
Menge: 1,000 psch

**2.07.006 Bodenaufbau abbrechen**
Bodenaufbau
bestehend aus keram. Platten
auf Mörtelbett/ Sand/ Schlacke abbrechen.
Platten vorsichtig lösen, ausbauen und
im Bereich des Klosters nach Angabe
Bauherr transportieren und einlagern,
Transport ins DG.
Verbleibenden Schutt abtransportiren
und fachgerecht entsorgen.

Gesamtdicke: bis 12,0 cm

Ort: schmaler Raum hinter der Bibliothek
für neue Fluchttreppe.
Menge: 6,000 m2

**2.07.007 Holzboden abbrechen**
Holzboden
bestehend aus Dielung auf Lagerhölzern abbrechen,
Füllung aus Sand/ Schlacke/ Mörtelresten
vorsichtig lösen, ausbauen, abtransportieren
und fachgerecht entsorgen.

Gesamtaufbau: bis 12,0 cm

Ort: schmaler Raum hinter der Bibliothek
für neue Fluchttreppe.
Menge: 7,000 m2

**2.07.008 Fußbodenbereiche saugen**
Vorgenannten Bodenbereich nach Ausführung
der eigenen Leistung Kehren (Nebenleistung) und
zusätzlich Reinigen durch volflächiges Saugen.
Anfallenden Schutt aufnehmen, transportieren
und entsorgen.
Menge: 15,000 m2

### Titel 3 BAUMEISTERARBEITEN

*Hinweis: AUSFÜHRUNGSHINWEIS DENKMALSCHUTZ*
ACHTUNG:
Alle beschriebenen Arbeiten finden im denkmalgeschützten Bereich statt. Folglich muss sehr sorgsam gearbeitet werden.

Alle Maßnahmen sind minimalinvasiv und im größtmöglichen Maße substanzschonend auszuführen!

Bei Unklarheiten hat stets die Abstimmung mit Bauleitung, Tragwerksplanung, Fachrestaurator zu erfolgen!

Im Besonderen ist bei Schneid- und Bohrarbeiten
auf absolut schadfreien Wassereinsatz zu achten!
Es darf kein Wasser in die Holzbauteile eindringen!

Absaugung muss mit Filter erfolgen,
ist nicht mit Außenluft möglich!

Abbruch muss staubfrei erfolgen!

#### Untertitel 3.01 ÖFFNUNGEN HERSTELLEN/ BOHREN/ MAUERARBEITEN

**3.01.001 Baustelleneinrichtung Diamantsägearbeiten**
*** Pauschalposition
Kompl. Baustelleneinrichtung für Säge- und Abbrucharbeiten
in Wänden aus Ziegeln und Mischmauerwerk sowie aller
Einrichtungen zum Wasserkühlen und Absaugen (Filter!)
für nachfolgende Positionen.
Menge: 1,000 psch

**3.01.002 Türöffnung herstellen, 113,5/213,5/20 cm**
Türöffnung in vorhandene Wand aus Vollziegel/ MischMW,
Oberfläche verputzt, gestrichen herstellen:
Wandanschlüsse an bestehenden, verbleibenden Bauteilen sind mittels Sägeschnitt sauber zu trennen.
Anfallendes Wasser durch Schneidearbeiten ist aufzufangen und abzuleiten.
Erforderliche Abfangungen sind einzukalkulieren.
Das abgebrochene Material wird Eigentum des AN und ist fachgerecht zu entsorgen.
Alle Entsorgungs- und Deponiegebühren sind mit einzukalkulieren.

In die Position einzukalkulieren:
Alle Schnitt -und Ausbruchkanten sind sauber mit Mörtel auszugleichen. Art des Mörtels ist nach Abbruch und Befundung zum Bestand passend zu wählen, Abstimmung mit Restaurator.

Türöffnung: ca. 113,5 x 213,5 cm
Wanddicke: ca. 20 cm

Ort: EG, Garderobe zum Treppenhaus und
OG, Treppenhaus zu Raum I (M03)
Menge: 2,000 St

**3.01.003 Sturzöffnung herstellen, 136,5/20/30 cm**
Sturzöffnung zu vorgenannter Türöffnung
in Wand schneiden,
inkl. sachgerechtem Ausbau
und Beseitigung des Abbruchgutes.
Sturzlänge: 113,5 + 2 x 11,5 => mind. 136,5 cm
Sturzhöhe:  12 +15 => mind 30 cm
Wanddicke: ca. 20 cm
Menge: 2,000 St

**3.01.004 Sturz, nachträglich zum Bestand**
Fertigteilziegelsturz in vorgenannte Öffnung
einbauen und nachträgliches, kraftschlüssiges
Ausmauern zur aufgehenden Wand,
als Komplettleistung gemäß Detail M03.

Ausführung: nicht gedämmt
Sturzlänge: ca. 136,5 cm
Sturzbreite: 17,5 cm
Sturzhöhe: 11,3 cm
Menge: 2,000 St

**3.01.005 Wandöffnung herstellen, 130/215/20 cm**
Wandöffnung in vorhandene Wand aus Mischmauerwerk
und teils Trockenbauverkleidung,
Oberfläche verputzt, gestrichen herstellen:
Wandanschlüsse an bestehenden, verbleibenden Bauteilen sind mittels Sägeschnitt sauber zu trennen.
Anfallendes Wasser durch Schneidearbeiten ist aufzufangen und abzuleiten.
Erforderliche Abfangungen sind einzukalkulieren.
Das abgebrochene Material wird Eigentum des AN und ist fachgerecht zu entsorgen.
Alle Entsorgungs- und Deponiegebühren sind mit einzukalkulieren.

In die Position einzukalkulieren:
Alle Schnitt -und Ausbruchkanten sind sauber mit Mörtel auszugleichen. Art des Mörtels ist nach Abbruch und Befundung zum Bestand passend zu wählen, Abstimmung mit Restaurator..

Türöffnung: ca. 130 x 215 cm
Wanddicke: ca. 20 cm

Ort: OG, Raum V/ Flur zu Vorraum WC (M03)
Menge: 1,000 St

**3.01.006 Sturzöffnung herstellen, 153/20/30 cm**
Sturzöffnung zu vorgenannter Türöffnung
in Wand schneiden,
inkl. sachgerechtem Ausbau
und Beseitigung des Abbruchgutes.
Sturzlänge: 130 + 2x 11,5 => mind. 153 cm
Sturzhöhe:  12 +15 => mind 30 cm
Wanddicke: ca. 20 cm
Menge: 1,000 St

**3.01.007 Sturz, nachträglich zum Bestand**
Fertigteilziegelsturz in vorgen. Öffnung
einbauen und nachträgliches, kraftschlüssiges
Ausmauern zur aufgehenden Wand,
als Komplettleistung gemäß Detail M03.

Ausführung: nicht gedämmt
Sturzlänge: ca. 153 cm
Sturzbreite: 17,5 cm
Sturzhöhe: 11,3 cm
Menge: 1,000 St

**3.01.008 Wandöffnung für Lift herstellen, 130/215/55 cm**
Wandöffnung in vorhandene Wand aus Mischmauerwerk,
Oberfläche verputzt, gestrichen herstellen:
Wandanschlüsse an bestehenden, verbleibenden Bauteilen sind mittels Sägeschnitt sauber zu trennen.
Anfallendes Wasser durch Schneidearbeiten ist aufzufangen und abzuleiten.
Erforderliche Abfangungen sind einzukalkulieren.
Das abgebrochene Material wird Eigentum des AN und ist fachgerecht zu entsorgen.
Alle Entsorgungs- und Deponiegebühren sind mit einzukalkulieren.

In die Position einzukalkulieren:
Alle Schnitt -und Ausbruchkanten sind sauber mit Mörtel auszugleichen. Art des Mörtels ist nach Abbruch und Befundung zum Bestand passend zu wählen, Abstimmung mit Restaurator.

Türöffnung: ca. 130 x 215 cm
Wanddicke: ca. 55 cm

Ort: OG, Vestibül zu Bibliothek (M03)

ACHTUNG:
dieser Durchbruch ist im Vestibül nicht auf Fussbodenhöhe, sondern in einer Höhe von ca. 2,60 m ab OK FFB auszuführen.
Auf Seiten der Bibliothek befindet sich der Durchbruch auf Fussbodenhöhe;
erforderliche Gerüste und Absturzsicherungen sind einzukalkulieren.
Menge: 1,000 St

**3.01.009 Sturzöffnung herstellen, 155/55/30 cm**
Sturzöffnung zu vorgenannter Türöffnung
in Wand schneiden,
inkl. sachgerechtem Ausbau
und Beseitigung des Abbruchgutes.
Sturzlänge: 130 + 2x 12 => mind. 155 cm
Sturzhöhe:  12 +15 => mind 30 cm
Wanddicke: ca. 55 cm
Menge: 1,000 St

**3.01.010 Sturz, nachträglich zum Bestand**
Fertigteilziegelsturz in vorgen. Öffnung
einbauen und nachträgliches, kraftschlüssiges
Ausmauern zur aufgehenden Wand,
als Komplettleistung gemäß Detail M03.

Ausführung: nicht gedämmt
Sturzlänge: mind. 155 cm
Sturzbreite: 3x 17,5 cm
Sturzhöhe: 11,3 cm
Menge: 1,000 St

**3.01.011 Wandöffnung zur Fluchttreppe herstellen, 101/230/35 cm**
Wandöffnung in vorhandene Wand aus Mischmauerwerk,
Oberfläche verputzt, gestrichen herstellen:
Wandanschlüsse an bestehenden, verbleibenden Bauteilen sind mittels Sägeschnitt sauber zu trennen.
Anfallendes Wasser durch Schneidearbeiten ist aufzufangen und abzuleiten.
Erforderliche Abfangungen sind einzukalkulieren.
Das abgebrochene Material wird Eigentum des AN und ist fachgerecht zu entsorgen.
Alle Entsorgungs- und Deponiegebühren sind mit einzukalkulieren.

In die Position einzukalkulieren:
Alle Schnitt -und Ausbruchkanten sind sauber mit Mörtel auszugleichen. Art des Mörtels ist nach Abbruch und Befundung zum Bestand passend zu wählen, Abstimmung mit Restaurator.

Türöffnung: ca. 101 x 230 cm
Wanddicke: ca. 35 cm

Ort: OG, Bibliothek zum Fluchtreppenraum (M03)
Menge: 1,000 St

**3.01.012 Sturzöffnung herstellen, 125/35/30 cm**
Sturzöffnung zu vorgenannter Türöffnung
in Wand schneiden,
inkl. sachgerechtem Ausbau
und Beseitigung des Abbruchgutes.
Sturzlänge: 101 + 2x 12 => mind. 125 cm
Sturzhöhe:  12 +15 => mind 30 cm
Wanddicke: ca. 35 cm
Menge: 1,000 St

**3.01.013 Sturz, nachträglich zum Bestand**
Fertigteilziegelsturz in vorgen. Öffnung
einbauen und nachträgliches, kraftschlüssiges
Ausmauern zur aufgehenden Wand,
als Komplettleistung gemäß Detail M03.

Ausführung: nicht gedämmt
Sturzlänge: mind. 125 cm
Sturzbreite: 2x 17,5 cm
Sturzhöhe: 11,3 cm
Menge: 1,000 St

**3.01.014 Wandöffnung mit Rundbogen herstellen, 200/370/390 cm**
Wandöffnung in vorhandene Wand aus Mischmauerwerk,
Oberfläche verputzt, gestrichen herstellen:
Wandanschlüsse an bestehenden, verbleibenden Bauteilen sind mittels Sägeschnitt sauber zu trennen.
Anfallendes Wasser durch Schneidearbeiten ist aufzufangen und abzuleiten.
Erforderliche Abfangungen sind einzukalkulieren.
Das abgebrochene Material wird Eigentum des AN und ist fachgerecht zu entsorgen.
Alle Entsorgungs- und Deponiegebühren sind mit einzukalkulieren.

Arbeitsablauf gem. Tragwerksplanung:
1. Öffnen der Mörtelfuge zischen Gewölbeschale und MW
2. Herstellen der Öffnung
schneiden der Kanten
Achtung: kein Überschneiden der Gewölbeschale
Rückbau der Mauer zwischen den Schnittkanten von oben nach unten
3. Erhalten der Gewölbeschale

In die Position einzukalkulieren:
Alle Schnitt -und Ausbruchkanten sind sauber mit Mörtel auszugleichen. Art des Mörtels ist nach Abbruch und Befundung zum Bestand passend zu wählen, Abstimmung mit Restaurator.

Wandöffnung: ca. 200 x 370/390 cm
Wanddicke: ca. 43 cm

Ort: OG, Raum V zu Vestibül (M04)

ACHTUNG:
- Mauerwerk schneiden, nicht stemmen!
- die Öffnung ist optisch analog zur Bestandsöffnung daneben herzustellen:

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Menge: 1,000 St

**3.01.015 Rundbogenöffnung mit Sturz herstellen**
Rundbogenöffnung über vorhandener Türöffnung in Wand aus Vollziegel,
Oberfläche verputzt, gestrichen herstellen:
Wandanschlüsse an bestehenden, verbleibenden Bauteilen sind mittels Sägeschnitt sauber zu trennen.
Anfallendes Wasser durch Schneidearbeiten ist aufzufangen und abzuleiten.
Erforderliche Abfangungen sind einzukalkulieren.
Das abgebrochene Material wird Eigentum des AN und ist fachgerecht zu entsorgen.
Alle Entsorgungs- und Deponiegebühren sind mit einzukalkulieren.

In die Position einzukalkulieren:
Alle Schnitt -und Ausbruchkanten sind sauber mit Mörtel auszugleichen. Art des Mörtels ist nach Abbruch und Befundung zum Bestand passend zu wählen, Abstimmung mit Restaurator.

Wandöffnung: Breite ca. 113,5 cm/ Stichhöhe ca. 50 cm
Wanddicke: ca. 24 cm

Ort: OG, Raum IV zu Raum V

Sturzöffnung (Stichbogen) in Wand aus Vollziegel
schneiden, inkl. sachgerechtem Ausbau
und Beseitigung des Abbruchgutes.
Sturzhöhe:  25 +15 => mind 40 cm

Ziegelsturz als gemauerter Stichbogen
inkl. Stichbogenschalung in die Öffnung
einbauen und nachträgliches, kraftschlüssiges
Ausmauern zur aufgehenden Wand.

Die Leistung versteht sich als Komplettposition incl.
aller notwendigen Nebenarbeiten.

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Menge: 1,000 St

**3.01.016 Baustelleneinrichtung Bohren**
*** Pauschalposition
Kompl. Baustelleneinrichtung/ -räumung
je Abruf bzw. Einsatz für nachfolgende
Beton-/ Mauerwerksbohrarbeiten;
incl. Anfahrt und Abfahrt,
incl. Transporte innerhalb der Baustelle.

Die Leistung versteht sich als Komplettposition incl.
aller Einrichtungen zum Wasserkühlen und Absaugen (Filter!).
Menge: 1,000 psch

**3.01.017 Bohren von Durchbrüchen DN 100, MW**
Bohren von Durchbrüchen in waagerechten
und senkrechten  Bauteilen, in Mauerwerk
aus Vollziegeln/ MischMW
inkl. aller Nebenarbeiten.

Wanddicke/ Bohrtiefe ca. 50 cm
Durchmesser: DN 100

Ort: nach Angabe durch Gewerk HLS, Elt
Menge: 11,000 St

**3.01.018 Bohren von Durchbrüchen DN 100, MW**
Bohren von Durchbrüchen in waagerechten
und senkrechten  Bauteilen, in Mauerwerk
aus Vollziegeln/ MischMW
inkl. aller Nebenarbeiten.

Wanddicke/ Bohrtiefe ca. 150 cm
Durchmesser: DN 100

Ort: nach Angabe durch Gewerk HLS, Elt
Menge: 2,000 St

**3.01.019 Bohren von Durchbrüchen DN 150, MW**
Bohren von Durchbrüchen in waagerechten
und senkrechten  Bauteilen, in Mauerwerk
aus Vollziegeln/ MischMW
inkl. aller Nebenarbeiten.

Wanddicke/ Bohrtiefe ca. 50 cm
Durchmesser: DN 150

Ort: nach Angabe durch Gewerk HLS, Elt
Menge: 4,000 St

**3.01.020 Bohren von Durchbrüchen DN 200, MW**
Bohren von Durchbrüchen in waagerechten
und senkrechten  Bauteilen, in Mauerwerk
aus Vollziegeln/ MischMW
inkl. aller Nebenarbeiten.

Wanddicke/ Bohrtiefe ca. 50 cm
Durchmesser: DN 200

Ort: nach Angabe durch Gewerk HLS, Elt
Menge: 6,000 St

**3.01.021 Zulage für Kernbohrung über Kopf**
Zulage für Kernbohrungen
in Decken von unten (über Kopf).
Menge: 5,000 St

**3.01.022 Zulage für Kernbohrung schräg**
Zulage zur Kernbohrung für das Ansetzen einer schägen Bohrung.
Menge: 4,000 St

#### Untertitel 3.02 MAUERARBEITEN

**3.02.001 Trasszementmörtel in Kleinflächen**
Trass-Zementmörtel im Innenbereich,
Mischungsverhältnis und Verarbeitung
nach Herstellerangaben.

Ausführung in Anschlussbereichen und in
Kleinflächen - nach Ausführungsplanung
und Angaben der Bauüberwachung.

betr. z.B. Detail M01 - Füllstreifen zwischen
Streichbalken und Mauerwerk

Angeb. Fabrikat:

'...................................................................'
(vom Bieter einzutragen)
Menge: 250,000 kg

**3.02.002 Auflagertaschen in MW herstellen**
Auflagertaschen mittels Ausstemmen in Wand herstellen,
zur Aufnahme neu einzubringender Träger oder Stürze.
Material: Bruchstein/ Mischmauerwerk
Wanddicke: 50 - 80 cm
Einzelgrößen bis 0,03 m2
Das abgebrochene Material wird Eigentum des AN und ist fachgerecht zu entsorgen.
Alle Entsorgungs- und Deponiegebühren sind mit einzukalkulieren.
Menge: 10,000 St

**3.02.003 Auflager aus Ortbeton erstellen**
Auflager in gestemmten Auflagertaschen erstellen,
aus unbewehrtem Ortbeton, C 20/25 XC1/XC2,
inkl. 2-seitiger Schalung
Zum Auflagern nachträglich einzubringender Träger oder Stürze
Einzelgrößen bis 0,03 m2.
Menge: 10,000 St

**3.02.004 Träger in vorhandenes MW einbinden**
Stahlträger kraftschlüssig in vorhandenes Mauerwerk einbinden,
Bestandsmauerwerk abfangen.
Mörtelgruppe III.
Oberseitigen Übergang zum Bestand mit Quellmörtel ausstopfen.
Menge: 8,000 psch

**3.02.005 Ausmauerungen, MW, 1 bis 2,5 m3**
Ausmauerungen, in Teilabschnitten und Kleinmengen
für Öffnungen, Nischen usw.
Alle Schneidearbeiten und das
Herstellen von Verzahnungen in bestehendes Mauerwerk
sowei das Einbinden in verschiedenen Steinformaten sind
in den EP einzukalkulieren.
Steinart: Mz 12/1,6
Mörtelgruppe IIa
Wanddicke bis 50 cm
Kleinmengen: 1 bis 2,5 m3
Menge: 4,000 m3

**3.02.006 Ausmauerungen, MW, 0,5 bis 1 m3**
Ausmauerungen, in Teilabschnitten und Kleinmengen
komplett wie vorstehend beschrieben, jedoch
Kleinmengen: 0,5 bis 1,0 m3
Menge: 2,000 m3

**3.02.007 Ausmauerungen, MW, bis 0,5 m3**
Ausmauerungen, in Teilabschnitten und Kleinmengen
komplett wie vorstehend beschrieben, jedoch
Kleinmengen: bis 0,5 m3
Menge: 2,000 m3

**3.02.008 Wandschlitz, 20 x 10**
Wandschlitz in bestehenden Vollziegelwänden/ MischMW herstellen und nach Installationsarbeiten materialgerecht
schließen, inkl. Anarbeiten an die Leitungen und
Durchführungen etc.
Einzelgröße: bis 20 x 10 cm
Menge: 10,000 m

**3.02.009 Wandschlitz, 30 x 10**
Wandschlitz in bestehenden Vollziegelwänden/ MischMW herstellen und nach Installationsarbeiten materialgerecht
schließen, inkl. Anarbeiten an die Leitungen und
Durchführungen etc.
Einzelgröße: bis 30 x 10 cm
Menge: 8,000 m

**3.02.010 Wandschlitz, 40 x 15**
Wandschlitz in bestehenden Vollziegelwänden/ MischMW herstellen und nach Installationsarbeiten materialgerecht
schließen, inkl. Anarbeiten an die Leitungen und
Durchführungen etc.
Einzelgröße: bis 40 x 15 cm
Menge: 3,000 m

**3.02.011 Wandschlitz, 50 x 20**
Wandschlitz in bestehenden Vollziegelwänden/ MischMW herstellen und nach Installationsarbeiten materialgerecht
schließen, inkl. Anarbeiten an die Leitungen und
Durchführungen etc.
Einzelgröße: bis  50 x 20 cm
Menge: 3,000 m

#### Untertitel 3.03 LEISTUNGEN BEREICH LIFT

*Hinweis: HINWEIS: ARBEITSHÖHE*
ACHTUNG:
Die nachfolgend beschriebenen Arbeiten im Bereich Lift sind im Vestibül nicht auf Fussbodenhöhe, sondern in einer Höhe von ca. 2,60 m ab OK FFB auszuführen.
Auf Seiten der Bibliothek befinden sich die Arbeiten auf Fussbodenhöhe;
erforderliche Gerüste und Absturzsicherungen sind einzukalkulieren.

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
**3.03.001 Baustelleneinrichtung Bohren**
*** Pauschalposition
Kompl. Baustelleneinrichtung/ -räumung
je Abruf bzw. Einsatz für nachfolgende
Beton-/ Mauerwerksbohrarbeiten;
incl. Anfahrt und Abfahrt,
incl. Transporte innerhalb der Baustelle.

Die Leistung versteht sich als Komplettposition incl.
aller Einrichtungen zum Wasserkühlen und Absaugen (Filter!).
Menge: 1,000 psch

**3.03.002 Bohren von Durchbrüchen DN 170, MW**
Bohren von Durchbrüchen in waagerechten
und senkrechten  Bauteilen, in Mauerwerk
aus Vollziegeln/ MischMW
inkl. aller Nebenarbeiten.

Wanddicke/ Bohrtiefe ca. 40 cm
Durchmesser: DN 170

Ort: Einbau Lift
Menge: 2,000 St

**3.03.003 Bohren von Durchbrüchen DN 40, MW**
Bohren von Durchbrüchen in waagerechten
und senkrechten  Bauteilen, in Mauerwerk
aus Vollziegeln/ MischMW
inkl. aller Nebenarbeiten.

Wanddicke/ Bohrtiefe bis 55 cm
Durchmesser: DN 40

Ort: Einbau Lift
Menge: 2,000 St

**3.03.004 Bohren DN 17, Holz**
Bohren in waagerechten Bauteilen,
in Holzbalken, inkl. aller Nebenarbeiten.
Balkendicke/ Bohrtiefe ca. 15/ 75 cm
Durchmesser: DN 17

Ort: Einbau Lift
in Verlängerung vorgenannter Bohrung DN 40
Menge: 2,000 St

**3.03.005 Einbau Stahl-UK Wand**
Liefern und Einbauen der Stahl Unterkonstruktion für den Lift,
Position Wand, bestehend aus:
S235, JRG2, vz
Gewindestange M16 inkl.
Lagerplatte b/l = 15/15 cm
mit Bohrung d = 17 mm
Mutter M16

Mörtelbett bei bestehendem Streichbalken herstellen:
Breite, Höhe entsprechend Bestand wählen,
beidseitig ca. 100 cm
Kraftschlüssigkeit herstellen

Gewindestange M16 einbauen,
verpressen der Kernbohrung,
Verpressmaterial: Kalk-Trass-Suspension

Ort: OG, Vestibül, Lift (M01)

Die Leistung versteht sich als Komplettposition incl.
aller notwendigen Nebenarbeiten.
Menge: 2,000 St

**3.03.006 Einbau Stahl-UK Boden/ Wand**
Liefern und Einbauen der Stahl Unterkonstruktion für den Lift,
Position Boden/ Wand, bestehend aus:
S235, JRG2, vz
HEB 120
Länge ca. 630 cm

Einbau der Tragkonstruktion aus Stahlträgern
in die vor beschriebenen Mauerwerkstaschen
mit Quellmörtel NM III

Ort: OG, Vestibül, Lift (M01)

Die Leistung versteht sich als Komplettposition incl.
aller notwendigen Nebenarbeiten.
Menge: 2,000 St

#### Untertitel 3.04 LEISTUNGEN BEREICH FLUCHTTREPPE

*Hinweis: AUSFÜHRUNGSHINWEIS ARBEITSRAUM*
ACHTUNG:
Für die Kalkulation und Ausführung der Positionen
in diesem Titel gilt allgemein:
Es herrschen sehr beengte Platzverhältnisse,
enger Arbeitsraum,
sehr niedrige Räume!

Der Abtransport des Abbruchmaterials kann nur in Handarbeit erfolgen und muss maximal substanzschonend aus dem Gebäude transportiert werden!

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
*Hinweis: AUSFÜHRUNGSHINWEIS STATIK*
Nachfolgend beschriebene Arbeiten im Bereich der neuen Fluchttreppe haben gem. Statikplan und in enger Abstimmung mit der bauleitenden Tragwerksplanung zu erfolgen!

Unklarheiten sind umgehend vor Ausführung zu melden!

**3.04.001 Sicherungsmaßnahmen**
*** Pauschalposition
Herstellen einer Abstützung unter der Gewölbekappe,
bestehend aus:
Holzschalung, h = 22 mm, Schaumstoff und Baustützen,
in Abstimmung mit bauleitender Tragwerksplanung,
gem. Statik, Plan M06,
inkl. Vorhaltung während der nachfolgend beschriebenen Arbeiten an der Gewölbedecke, Kontrolle und Wartung,
inkl.Rückbau nach Fertigstellung.

Breite des abzufangenden Gewölbebogens = Raumbreite =
ca. 1,10 m
Höhe des abzufangenden Gewölbebogens = ca. 2,20 m.

Ort: OG, Fluchttreppe (M06)

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Menge: 1,000 psch

**3.04.002 Rückbau Bodenbelag**
*** Pauschalposition
Rückbau des Bodenbelags inkl. Schüttung auf der Gewölbekappe.

Bodenfläche ca. B/L = 1,10 x 2,50 m = 2,75 m2

Das abgebrochene Material wird Eigentum des AN und ist fachgerecht zu entsorgen.
Alle Entsorgungs- und Deponiegebühren sind mit einzukalkulieren.

Ort: OG, Fluchttreppe (M06)

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Menge: 1,000 psch

**3.04.003 Rückbau Gewölbedecke**
*** Pauschalposition
Rückbau der Gewölbedecke wie folgt:
1) Fuge zur verbleibenden Wand mittels Schnitt herstellen
2) sorgsamer Abbruch des Mauerwerks der Gewölbedecke

Breite der abzubrechenden Gewölbedecke = Raumbreite =
ca. 1,10 m
Länge der abzubrechenden Gewölbedecke = ca. 2,50 m

Wandanschlüsse an bestehenden, verbleibenden Bauteilen sind mittels Sägeschnitt sauber zu trennen.
Anfallendes Wasser durch Schneidearbeiten ist aufzufangen und abzuleiten.

Alle vorgestellten Ausführungshinweise sind hierbei zu beachten!

Das abgebrochene Material wird Eigentum des AN und ist fachgerecht zu entsorgen.
Alle Entsorgungs- und Deponiegebühren sind mit einzukalkulieren.

Ort: OG, Fluchttreppe (M06)

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Menge: 1,000 psch

**3.04.004 Randeinfassung/ Abschluss Gewölbedecke**
*** Pauschalposition
Betonsturz als Randeinfassung/ Abschluss der
Gewölbedecke herstellen wie folgt:

Abmessung B/H: 30/50 cm
Raumbreite ca. 1,06 m
Betongüte: C25/30
Expositionsklasse XC1

Bewehrung gem. Detailzeichnung ist in diese Position einzukalkulieren:
Längsbewehrung: 6x d= 10
Bügel: 7x d= 8/15

Schalung und Verankerung in
gesonderter Position.

Ort: OG, Fluchttreppe (M06)

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Menge: 1,000 psch

**3.04.005 Schalung für Randeinfassung**
*** Pauschalposition
Dreiseitige Schalung für vor beschriebenen Betonsturz als
Randeinfassung/ Abschluss Gewölbedecke,
glatte Schalungsplatten für sichtbar
bleibende Oberflächen.
Abmessung B/H: wie vor

ACHTUNG:
unterseitige Schalung mit Radius analog angrenzendem Gewölbestich!

Ort: OG, Fluchttreppe (M06)
Menge: 1,000 psch

**3.04.006 Verankerung der Randeinfassung**
Verankerung der Randeinfassung in bestehenden Gewölbebogen und seitliche Bestandswände wie folgt:

1)
Bohrung in Gewölbe und Wand aus Mischmauerwerk herstellen
D = 12 mm
Tiefe ca. 15 cm

2)
Bohrloch reinigen für nachfolgendes Einbringen der Ankerstangen.

3)
Ankerstange aus Bewehrungsstahl BSt 500S,
Durchmesser 10 mm,
Länge bis 50 cm, Setztiefe ca. 15 cm,
liefern und in vorbereitetes Bohrloch einstecken

4)
mit Injektionsmörtel auspressen.
Ausführung nach Herstellervorschrift.

Produkt der Planung:
Hilti Hit Hy 270 oder gleichwertig

Angeb. Produkt:

'...............................................................'
(vom Bieter einzutragen)
Menge: 9,000 St

**3.04.007 Auflagertaschen in MW herstellen h/t=40/24 cm**
Auflagertaschen mittels Ausstemmen in der Bestandswand herstellen,
zur Aufnahme neu einzubringender Holzbauteile der Fluchttreppe.
Material: Bruchstein/ Mischmauerwerk
Wanddicke: 35 - 50 cm
Größe der Auflagertasche: h/t = ca. 40/24 cm
Breite 50-24 cm für Verzahnung in Bestandsmauerwerk

Vor Ausführung muss die Festigkeit des BestandsMW geprüft werden.
Rücksprache mit Bauleitung und Tragwerksplanung vor Ort.
Ziel ist es nach Öffnen des Mauerwerks möglichst substanzschonend zu arbeiten. Das hier beschriebene Auflager kann in sehr weichem Mauerwerk ausgeführt werden.
Sollte vor Ort Mauerwerk mit höheren Festigkeitsklassen vorliegen, kann die Auflagerbreite ggf. reduziert werden.

Das abgebrochene Material wird Eigentum des AN und ist fachgerecht zu entsorgen.
Alle Entsorgungs- und Deponiegebühren sind mit einzukalkulieren.

Ort: OG, Fluchttreppe (M08)
Menge: 6,000 St

**3.04.008 Auflager aus Mauerziegel erstellen**
Auflager in vor beschriebener Auflagertasche erstellen:
3 Reihen Mauerziegel mind. NMI STK6
in Bestandsmauerwerk verzahnen,
oben abschließendes Mörtelbett: NM IIa, h = 2 cm
als Auflager für bauseitigen Holzträger
der Treppe, b/h = 10/10 cm.
Menge: 6,000 St

**3.04.009 Träger in vorhandenes MW einbinden**
Holzträger kraftschlüssig in vorhandenes Mauerwerk einbinden,
Bestandsmauerwerk abfangen.
Mörtelgruppe III.
Oberseitigen Übergang zum Bestand mit Quellmörtel ausstopfen.
Menge: 6,000 St

**3.04.010 Stufen herstellen**
*** Pauschalposition
Im Bodenbereich der unter Titel 3.01 beschriebenen
neu hergestellten Wandöffnung
sind 2 Stufen mittels Ausstemmen der Bestandswand herzustellen.
Breite der Wandöffnung: ca. 101 cm
Wanddicke: ca. 35 cm

herzustellendes Stufenmaß:
Breite: ca. 101 cm
Steigung: ca. 18,2/28 cm

Alle Schnitt -und Ausbruchkanten sind sauber mit Mörtel auszugleichen und in diese Position einzukalkulieren.

Das abgebrochene Material wird Eigentum des AN und ist fachgerecht zu entsorgen.
Alle Entsorgungs- und Deponiegebühren sind mit einzukalkulieren.
Menge: 1,000 psch

#### Untertitel 3.05 VERPRESSARBEITEN

*Hinweis: Allgemeiner Hinweis Rissinjektion*
Für die Injektionsarbeiten ist eine
Trasskalkverpresssuspension mit geringem Zementanteil
zu verwenden, soweit dies in den einzelnen Positionen
nicht anders gefordert wird.

Die Zusammensetzung des Injektionsmörtels, der
jeweilige Wasser - Bindemittel - Faktor und die
notwendigen Injektionsdrücke sind dem Zustand des
Mauerwerks örtlich anzupassen. Nach dem Füllen der
Injektionsbohrungen ist der Injektionsdruck
ausreichend lange aufrecht zu halten. Darüber hinaus
ist mit zeitlichen Unterbrechungen nachzuverpressen.

Verpresshorizonte sind auf die Abbindezeiten des
Injektionsgutes abgestimmt von unten nach oben
aufzubauen. Die Höhe der Verpresshorizonte wird vom
Tragwerkplaner im einzelnen festgelegt und freigegeben.

Verfüll- und Verpressmengen werden nach dem Verbrauch
der Trockenmischung abgerechnet. Die Lieferscheine
sind am Tag der Lieferung der Bauüberwachung zur
Unterschrift vorzulegen.

*Hinweis: Zusätzlich technische Vorbemerkungen Rissinjektion*
Die Verarbeitung aller Produkte muss gemäß den
Verarbeitungsrichtlinien / Ausführungsanweisungen
und technischen Merkblättern des Materialherstellers
erfolgen.

Qualifikationsnachweise:
Die Ausführungsfirma hat einen Kolonnenführer zu
benennen, der nachweislich eine Prüfung über den
Umgang mit Verpressarbeiten erfolgreich abgelegt hat.
Der Kolonnenführer muss während der Ausführung der
Arbeiten ständig an der Arbeitsstelle anwesend sein.

Injektionsgeräte:
Injektionsgeräte müssen eine einfache Bedienung und
Überprüfbarkeit der Funktionsfähigkeit und eine
geringe Störanfälligkeit besitzen. Weiterhin muss der
Druck im (von der Füllart abhängigen) Arbeitsbereich
des Injektionsgerätes regelbar sein. Injektionsgeräte
für zweikomponentige Injektionen müssen zusätzlich
eine hohe Dosiergenauigkeit und eine geringe
Anfälligkeit gegen fehlerhafte Bedienung (Verstellen
des Dosierverhältnisses usw.) aufweisen. Die
Injektionsgeräte sind in Abhängigkeit der Größe des
Vorhabens zu wählen. Spezielle Anforderungen können
durch den sachkundigen Ingenieur vorgegeben werden.

Verpressen an vertikalen und geneigten Bauteilen:
Die nachfolgenden Positionen beschreiben Verpressen
an vertikalen und geneigten Bauteilen wie z.B. Wänden,
Decken und Gewölben.
Ausführung aller Positionen senkrecht, geneigte und
waagerechte Flächen.

**3.05.001 Schutzmaßnahmen an umliegenden Flächen**
Schutz von angrenzenden Oberflächen, wie z.B. Naturstein, Putz, Bleche oder Ähnlichem,
durch Abkleben und Verhängen und wenn notwendig mechanischem Schutz für die eigenen Putz- und Rückbauarbeiten.
Breite nach Erfordernis bis zu 1,00 m.
Für die Verklebung am Bestand darf nur rückstandslos wieder zu entnehmendes Klebeband verwendet werden.
Menge: 50,000 m2

**3.05.002 Innenputz abschlagen, Kleinflächen**
Vorhandenen Wand- u. Deckenputz in
Rissbereichen entfernen, vorab sind die Risse
grob zu markieren.
Flächen mit Stahlbesen gut abkehren.

Das abgebrochene Material wird Eigentum des AN und ist fachgerecht zu entsorgen.
Alle Entsorgungs- und Deponiegebühren sind mit einzukalkulieren.
Menge: 10,000 m2

**3.05.003 Schlagbohrungen d= 14 - 20 mm**
Bohren mit Hammerschlag in Bestandsziegel.
Durchführung nur unter Freigabe der Tragwerksplanung.
Tiefe bis zu 110 cm.
Abrechnung nach Tiefe.

Das abgebrochene Material wird Eigentum des AN und ist fachgerecht zu entsorgen.
Alle Entsorgungs- und Deponiegebühren sind mit einzukalkulieren.

Ort: KG, Bohrung zum Gewölbezwickel
(M09)
Menge: 12,000 m

**3.05.004 Kernbohrungen d= 16 mm**
Erstellen von Kernbohrungen,
Durchmesser 16 mm,
horizontal, vertikal und geneigt,
Zu durchbohrendes Material: MischMW/ Mauwerk aus Naturstein
Abrechnung nach Tiefe.

Das abgebrochene Material wird Eigentum des AN und ist fachgerecht zu entsorgen.
Alle Entsorgungs- und Deponiegebühren sind mit einzukalkulieren.
Menge: 5,000 m

**3.05.005 Kunststoffpacker**
Liefern und Setzen der Injektionspacker
zum Verpressen in die vorhandenen Bohrkanäle.
Die Spannstelle muss mindestens 5 mm
unterhalb der Bauteiloberfläche liegen.
Die Packer müssen so ausgebildet sein, dass
eine Entmischung während der Injektion nicht
eintritt und dass ein Austreten nach Beendigung
der Arbeiten verhindert wird.
Herkömmliche Packer mit Kugelrückschlagventil
erfüllen die vorgenannten Bedingungen nicht.

Zu verwenden sind Kunststoffpacker
mit freiem Durchgang d=6mm.
Die Injektionspacker sind nach Abschluss der
Verpressarbeiten 3 cm hinter der Oberfläche
abzuschneiden.
Das anfallende Material wird Eigentum des AN
und ist fachgerecht zu entsorgen.
Alle Entsorgungs- und Deponiegebühren sind mit einzukalkulieren.
Menge: 50,000 St

**3.05.006 Injektionsschlauch**
Liefern und Einlegen eines Injektionsschlauches für
mineralisches Verpressmaterial
z.B. Trass-Kalk-Verpressmörtel
Inkl. aller notwendigen Befestigungs- und
Anschlusstücke.
inkl. Verschlussstopfen
Außendurchmesser: 9 mm
Innendurchmesser: 6 mm
Abrechnung nach Länge.

Ort: KG, Bohrung zum Gewölbezwickel
(M09)
Menge: 5,000 m

**3.05.007 Vorverpressen / Vornässen**
*** Pauschalposition
Die Auffüllung im Bereich des Gewölbezwickels
besteht aus trockenem Material.
Um den Wasserentzug aus dem frisch
eingebrachten Mörtel zu vermeiden
ist das Material durch die Löcher bzw.
Verpressschläuche vorzunässen.
Hierbei ist "spülen" absolut zu vermeiden!
Es ist in mehreren Arbeitsgängen immer wieder
eine kleineren Menge Wasser einzubringen.
Menge: 1,000 psch

**3.05.008 Öffnen von Rissen/ Fugen im Putz**
Öffnen von Rissen und/ oder Fugen im Putz
für die Verpressarbeiten.

Das abgebrochene Material wird Eigentum des AN und ist fachgerecht zu entsorgen.
Alle Entsorgungs- und Deponiegebühren sind mit einzukalkulieren.
Menge: 14,000 m

**3.05.009 Reinigen der freigelegten Risse/ Fugen**
Reinigen der freigelegten Risse und/ oder Fugen:
Die Oberfächen im Rissbereich in einer
Breite von ca. 10 cm reinigen.
Die Untergrundvorbereitung kann durch
Abschlagen oder Abbürsten loser und trennend wirkender
Bestandteile erfolgen. Der Staub ist entlang des zu
verdämmenden Bereiches abzusaugen.
Die Verschmutzung im Riss ist objektabhängig
einzuschätzen und zu beseitigen.

Das abgebrochene Material wird Eigentum des AN und ist fachgerecht zu entsorgen.
Alle Entsorgungs- und Deponiegebühren sind mit einzukalkulieren.
Menge: 14,000 m

**3.05.010 Verdämmen von Rissen/ Fugen**
Verdämmen der freigelegten Risse und/ oder Fugen
mit einem Trasskalk-Verpressmörtel auf Basis von hochhydraulischem Trass-Kalk nach DIN 1060, Körnung 0-0,
Die Verdämmung erfolgt in einer Breite von mindestens
10 cm. An den Hochpunkten ist eine Entlüftungsstrecke
zu gewährleisten.
Die Verdämmung ist so einzubauen, dass sie für das Nachfolgegewerk Putzarbeiten als Grundlage verwendet werden kann.
Der Rückbau der Verdämmung ist einzukalkulieren.
Menge: 14,000 m

**3.05.011 Trass-Kalk-Verpresssuspension injizieren**
Injizieren einer raumbeständig aushärtenden
Trass-Kalk-Verpresssuspension im Niederdruckverfahren (max.8 bar) mit geprüften
Injektionsgeräten in Ziegelmauerwerk.
Die Injektionsfähigkeit des Trass-Kalk-Verpress-
mörtels während der Verarbeitbarkeitsdauer muss
durch geeignete Maßnahmen, z.B. Umwälzen,
aufrechterhalten werden.
Die Injektion des Gewölbes erfolgt dabei von
unten nach oben.
Die Injektion erfolgt als Schleierinjektion
hierbei sind die Drücke sowie der Austritte
der Suspension zu überwachen.
Menge: 350,000 kg

**3.05.012 Schließen Öffnungen Injektionspacker**
Die Öffnungen der ausgebauten Injektionspacker
sind mit Trass-Kalk-Mörtel zu schließen und
oberflächenbündig auszuputzen.
Menge: 50,000 St

**3.05.013 Reinigen der Oberfläche für nachfolgende Arbeiten**
Nach dem Verpressen und Entfernen der Verschlämmung
sind die Risse gründlich zu reinigen.

Das abgebrochene Material wird Eigentum des AN und ist fachgerecht zu entsorgen.
Alle Entsorgungs- und Deponiegebühren sind mit einzukalkulieren.
Menge: 10,000 m

**3.05.014 Herstellen von Fugen im Mauerwerk**
Herstellen von Fugen im Mauerwerk für nachfolgende Vernadelung mittels Mauerfräse, möglichst erschütterungsarm.
Sollte dies nicht möglich sein, ist die zu
erstellende Fuge beidseitig einzuschlitzen
und auszustemmen.
Fugenbreite: ca. 4 cm
Fugentiefe: ca. 10 cm

Das abgebrochene Material wird Eigentum des AN und ist fachgerecht zu entsorgen.
Alle Entsorgungs- und Deponiegebühren sind mit einzukalkulieren.

Ort: EG, (M05)
Menge: 5,000 m

**3.05.015 Edelstahlvernadelung von Rissen**
Liefern und Einbringen von Edelstahlnadeln
DN 8 mm, Einzellängen bis 1,0 m,
vor Ort auf Länge gekürzt.

Arbeitsablauf wie folgt:
- Fuge vornässen
- erste Lage Spiralankermörtel
- Spiralanker/ VA-Nadel wie vor genannt setzen
- zweite Lage Spiralankermörtel

Ankersystem nach Wahl des AN.
Alle Komponenten nach Herstellerangabe.

Abrechnung nach Länge der Nadeln.

Ort: EG, (M05)

Angebotenes Fabrikat:

'...........................................................'
(vom Bieter einzutragen)
Menge: 5,000 m

#### Untertitel 3.06 STUNDENLOHNARBEITEN UND SONSTIGES

*Hinweis: Stundenlohnarbeiten*
Stundenlohnarbeiten, welche nicht in den Positionen erfasst sind und gegen Nachweis zur Ausführung kommen und nur auf besondere Anordnung des Auftraggebers auszuführen sind.

- Die Verrechnungssätze für die nachstehenden Lohn- und Berufsgruppen sind unaufgegliedert anzubieten. In ihnen sind enthalten:
 - Lohn- und Gehaltskosten,
 - Lohn- und Gehaltsnebenkosten,
 - Sozialkosten einschließlich Sozialkassenbeiträge,
 - Gemeinkostenanteile,
 - Gewinn.
- Zuschläge zu den Verrechnungssätzen für vom Auftraggeber angeordnete oder zu vertretende Nacht-, Sonntags-, Feiertags- und Mehrarbeit (Überstunden) sind gesondert nachzuweisen; sie werden in Höhe der tariflichen Vereinbarung vergütet. Für Nacht-, Sonntags- und Feiertagsarbeit wird als Zuschlag nur der Beitrag zur gesetzlichen Unfallversicherung vergütet. Für Mehrarbeit werden zusätzlich die Sozialkosten vergütet.
- Beschäftigt der Bieter bei einer der nachstehenden Lohn-/Berufsgruppen keine Arbeitskräfte, hat er dies anzugeben und statt dessen den Einsatz möglichst gleichwertiger Arbeitskräfte anzubieten.
- Polier- oder Vorarbeiterstunden werden nur dann vergütet, wenn die angeordneten Arbeiten eine entsprechende Qualifikation erfordern. Ansonsten können nur Facharbeiter bzw. Helferstunden verrechnet werden.
- Die Stundensätze gelten unabhängig von der Anzahl der tatsächlich benötigten Stunden. Über die Leistungen sind täglich Berichte der Bauleitung vorzulegen und unterzeichnen zu lassen. Nicht unterzeichnete Regiezettel gelten als nicht anerkannt.
- Bei Fahrzeugen und Baggern o.ä. ist  das Personal in den Einheitspreis einzukalkulieren, bei Geräten und Werkzeugen wird das Bedienungspersonal gesondert vergütet. Der Verrechnungssatz gilt für das zum Zeitpunkt des Abrufes einsatzbereit auf der Baustelle befindlichen Baugerätes. Vergütet werden die tatsächlichen Arbeitsstunden.

**3.06.001 Stundenlohnarbeiten, VorarbeiterIn**
Stundenlohnarbeiten für VorarbeiterIn, die nicht in den ausgeschriebenen Positionen erfasst sind und gegen Nachweis vom AG beauftragt werden.
Menge: 50,000 h

**3.06.002 Stundenlohnarbeiten, FacharbeiterIn**
Stundenlohnarbeiten für FacharbeiterIn, die nicht in den ausgeschriebenen Positionen erfasst sind und gegen Nachweis vom AG beauftragt werden.
Menge: 80,000 h

**3.06.003 Stundenlohnarbeiten, HelferIn**
Stundenlohnarbeiten für HelferIn, die nicht in den ausgeschriebenen Positionen erfasst sind und gegen Nachweis vom AG beauftragt werden.
Menge: 85,000 h

*Hinweis: Geräte für Regiearbeiten*

**3.06.004 Schleif-, Trennmaschine**
Geräte, welche nicht in den Positionen erfasst sind und
gegen Nachweis zum Einsatz kommen:
Schleif-, Trennmaschine (Flex)
Schleifscheiben werden gesondert vergütet.
Menge: 1,000 h

**3.06.005 Schleif-, Trennscheiben**
Geräte, welche nicht in den Positionen erfasst sind und
gegen Nachweis zum Einsatz kommen:
Schleif-, Trennscheiben
Menge: 1,000 St

**3.06.006 Schweissgerät, elektrisch**
Geräte, welche nicht in den Positionen erfasst sind und
gegen Nachweis zum Einsatz kommen.
Schweissgerät elektrisch
Menge: 1,000 h

**3.06.007 Elektroden**
Geräte, welche nicht in den Positionen erfasst sind und
gegen Nachweis zum Einsatz kommen:
Elektroden bis d=4mm
Menge: 1,000 St

**3.06.008 Elektrohammer**
Geräte, welche nicht in den Positionen erfasst sind und
gegen Nachweis zum Einsatz kommen:
Elektrohammer
Menge: 1,000 h

**3.06.009 Kompressor mit 2 Hämmern + Schlauch**
Geräte-Stundensätze:
Kompressor mit 2 Hämmern + Schlauch
zuzügl. Bedienung.
Menge: 1,000 h

*Hinweis: Stoffe für Regiearbeiten*

**3.06.010 Auffüllkies 0-32 mm**
Materialien, welche nicht in den Positionen erfasst sind
und gegen Nachweis zur Anwendung kommen
Auffüllkies, 0 - 32 mm
Menge: 1,000 m3

**3.06.011 Kies, gewaschen, 4 - 16 mm**
Materialien, welche nicht in den Positionen erfasst sind
und gegen Nachweis zur Anwendung kommen
Kies, gewaschen
Körnung: 4 - 16 mm
Menge: 1,000 m3

**3.06.012 Sand Körnung 0/4 mm, liefern**
Materiallieferung bei Erfordernis und im Zuge
vorgen. Regieleistungen,
auf ausdrückliche Anordnung des AG ausführen.
Menge: 5,000 m3

**3.06.013 Beton C8/10**
Materialien, welche nicht in den Positionen erfasst sind
und gegen Nachweis zur Anwendung kommen
Beton C8/10
Menge: 3,000 m3

**3.06.014 Beton C20/25**
Materialien, welche nicht in den Positionen erfasst sind
und gegen Nachweis zur Anwendung kommen
Beton C20/25
Menge: 5,000 m3

**3.06.015 Kalkzementmörtel**
Materialien, welche nicht in den Positionen erfasst sind
und gegen Nachweis zur Anwendung kommen:
Kalkzementmörtel
Menge: 1,000 l

**3.06.016 Verpressmörtel**
Materialien, welche nicht in den Positionen erfasst sind
und gegen Nachweis zur Anwendung kommen:
hochfester, schwindarmer Montagemörtel, > C 45/55,,
Fabr. Pagel od.glw.
Ausführung z.B. für Ausbesserungen gegen Nachweis an
bestehenden Rippendecken.
Menge: 1,000 l

**3.06.017 Betonsand**
Materialien, welche nicht in den Positionen erfasst sind
und gegen Nachweis zur Anwendung kommen:
Betonsand
Menge: 1,000 m3

**3.06.018 Portlandzement ( CEM I ) 32,5**
Materialien, welche nicht in den Positionen erfasst sind
und gegen Nachweis zur Anwendung kommen:
Portlandzement ( CEM I ) 32,5
Menge: 1,000 l
